# Dépose d'un vitrage extérieur de profilés en "U" en verre

- Propriété du fichier: CYPE Ingenieros S.A.
- Format: FIEBDC-3/2016
- Logiciel: Générateur de prix de la construction. CYPE Ingenieros, S.A.
- Date: 11/06/2025
- Devise: EUR
- Coûts indirects: 3 %
- Frais généraux: 13 %
- Bénéfice: 6 %
- TVA: 20 %

## E Enveloppe et finition extérieure

### EV Vitrages

#### EVD Dépose

**EVD080** m² Dépose d'un vitrage extérieur de profilés en "U" en verre.
Dépose d'un vitrage extérieur constitué de profilés en "U" en verre imprimé non armé, avec des moyens manuels, sans détériorer les éléments constructifs contigus, et chargement manuel dans le camion ou la benne.
Critère d'évaluation économique: Le prix comprend la démolition des profilés périmétriques et des compléments.
Inclut: Démolition de l'élément. Fragmentation des décombres en pièces maniables. Retrait et stockage des décombres. Nettoyage des restes d'ouvrage. Chargement manuel des décombres dans le camion ou la benne.
Critère pour le métré: Surface mesurée selon documentation graphique du Projet.
Critère pour le mémoire: On mesurera la surface réellement démolie selon les spécifications du Projet.

| Code | U | Désignation | Quantité | Prix | Montant |
|---|---|---|---|---|---|
| mo055 | h | Compagnon professionnel III/CP2 vitrier. (main-d'œuvre) | 0.232 | 30.57 | 7.092 |
| mo110 | h | Ouvrier professionnel II/OP vitrier. (main-d'œuvre) | 0.232 | 29.41 | 6.823 |
| % | % | Frais de chantier des unités d'ouvrage | 2 % | 13.915 | 0.278 |
|  |  | Coûts directs |  |  | 14.193 |

Déchets:
- démolition: ruo170202 Verre. (composant de déchet); quantité 15.18 kg; Code CED 17 02 02; Masse de l'élément 1 kg; Volume 0.001 m3
