# Ferme-porte pour porte vitrée en verre trempé

- Propriété du fichier: CYPE Ingenieros S.A.
- Format: FIEBDC-3/2016
- Logiciel: Générateur de prix de la construction. CYPE Ingenieros, S.A.
- Date: 31/10/2025
- Devise: EUR
- Coûts indirects: 3 %
- Frais généraux: 13 %
- Bénéfice: 6 %
- TVA: 20 %

## E Enveloppe et finition extérieure

### EV Vitrages

#### EVP Portes vitrées

**EVP030** U Ferme-porte pour porte vitrée en verre trempé.
Ferme-porte pour porte vitrée en verre trempé, en acier inoxydable AISI 304, encastré dans le sol, pose avec du mortier de ciment, industriel, M-5.
Inclut: Implantation. Préparation du vide. Retrait et stockage des décombres. Chargement manuel des décombres dans le camion ou la benne. Application du mortier. Mise en place du ferme-porte.
Critère pour le métré: Nombre d'unités prévues, selon documentation graphique du Projet.
Critère pour le mémoire: On mesurera le nombre d'unités réellement exécutées selon les spécifications du Projet.

| Code | U | Désignation | Quantité | Prix | Montant |
|---|---|---|---|---|---|
| mt08aaa010a | m³ | Eau. (matériau) | 0.006 | 1.5 | 0.009 |
| mt09mif010ca | t | Mortier industriel pour maçonnerie, de ciment, couleur grise, catégorie M-5 (résistance à la compression 5 N/mm²), fourni en sacs, selon NF EN 998-2. (matériau) | 0.002 | 53.48 | 0.107 |
| mt21vts030 | U | Ferme-porte pour porte vitrée, en acier inoxydable AISI 304, pour encastrer au sol. (matériau) | 1 | 155.65 | 155.650 |
| mo020 | h | Compagnon professionnel III/CP2 construction. (main-d'œuvre) | 0.678 | 30.66 | 20.787 |
| mo113 | h | Ouvrier d'exécution I/OE1 construction. (main-d'œuvre) | 0.169 | 25.69 | 4.342 |
| mo011 | h | Compagnon professionnel III/CP2 monteur. (main-d'œuvre) | 0.339 | 31.65 | 10.729 |
| mo080 | h | Ouvrier professionnel II/OP monteur. (main-d'œuvre) | 0.079 | 27.27 | 2.154 |
| % | % | Frais de chantier des unités d'ouvrage | 2 % | 193.778 | 3.876 |
|  |  | Coûts directs |  |  | 197.654 |

Déchets:
- pose: mt09mif010ca; facteur de déchet 0.0189

## Ressources

**mt08aaa010a** m³ Eau
Données techniques: Coût énergétique 60.000 MJ; Émission de CO2 30.000 kg

**mt09mif010ca** t Mortier industriel pour maçonnerie
Données techniques: Coût énergétique 2051.140 MJ; Émission de CO2 177.576 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3
