# Faux plafond démontable à l'extérieur en WPC

- Propriété du fichier: CYPE Ingenieros S.A.
- Format: FIEBDC-3/2016
- Logiciel: Générateur de prix de la construction. CYPE Ingenieros, S.A.
- Date: 05/07/2024
- Devise: EUR
- Coûts indirects: 3 %
- Frais généraux: 13 %
- Bénéfice: 6 %
- TVA: 20 %

## E Enveloppe et finition extérieure

### EW Revêtements de plafonds

#### EWW Plafonds suspendus démontables, en WPC

**EWW010** m² Faux plafond démontable à l'extérieur en WPC.
Faux plafond adossé démontable à l'extérieur, avec une surface supérieure à 10 m², situé à une hauteur inférieure à 4 m, en considérant un degré de complexité moyen, constitué de: OSSATURE: ossature modulaire en aluminium de profilés de section carrée et cornières, avec une modulation de 600 mm, fixés au plancher ou élément porteur avec des ancrages directs; LAMES: lames creuses en WPC, de 40x40x3000 mm et 4 mm d'épaisseur, composées de matériau thermoplastique et de fibres végétales avec renfort minéral, finition laquée, couleur grise. Comprend les fixations pour l'ancrage des profilés et les accessoires de montage.
Inclut: Implantation du niveau final et des axes de l'ossature modulaire. Fixation de l'ossature modulaire au plancher ou à l'élément porteur. Découpe des lames. Fixation des lames. Résolution des rencontres et des points singuliers. Réalisation de vides pour la réception d'éventuels éléments d'ancrage et/ou d'installations.
Critère pour le métré: Surface mesurée entre les parements, selon documentation graphique du Projet, sans déduire les trémies pour les installations.
Critère pour le mémoire: On mesurera la surface réellement exécutée selon les spécifications du Projet, sans décompter les trémies pour les installations.

| Code | U | Désignation | Quantité | Prix | Montant |
|---|---|---|---|---|---|
| mt12tar050a | m | Profilé de section carrée en aluminium, de 40x40x3000 mm et 2 mm d'épaisseur, finition laqué, couleur noire, selon NF EN 13964. (matériau) | 3 | 4.85 | 14.550 |
| mt26amr010aaa | U | Cheville à expansion en acier galvanisé, de 8 mm de diamètre et 75 mm de longueur. (matériau) | 5 | 1.07 | 5.350 |
| mt12tar060a | m | Cornière en aluminium, de 40x40x3000 mm et de 2 mm d'épaisseur, finition laqué, couleur noire, selon NF EN 13964. (matériau) | 3 | 3.4 | 10.200 |
| mt18acc080a | U | Vis autoforeuse, d'acier au carbone, de 5 mm de diamètre et 63 mm de longueur, avec traitement anticorrosion. (matériau) | 32 | 0.11 | 3.520 |
| mt12tar040b | m | Lame creuse en WPC, de 40x40x3000 mm et 4 mm d'épaisseur, composées de matériau thermoplastique et de fibres végétales avec renfort minéral, finition laquée, couleur grise. (matériau) | 12.5 | 4.85 | 60.625 |
| mt12tar070 | U | Kit d'accessoires de montage pour la fixation des lames en WPC dans les faux plafonds démontables pour extérieur. (matériau) | 1 | 1 | 1.000 |
| mo015 | h | Compagnon professionnel III/CP2 monteur de faux plafonds en plaques de plâtre. (main-d'œuvre) | 0.255 | 30.2 | 7.701 |
| mo082 | h | Ouvrier professionnel II/OP monteur de faux plafonds en plaques de plâtre. (main-d'œuvre) | 0.255 | 26.02 | 6.635 |
| % | % | Frais de chantier des unités d'ouvrage | 2 % | 109.581 | 2.192 |
|  |  | Coûts directs |  |  | 111.773 |

Déchets:
- pose: mt12tar050a; facteur de déchet 0.048
- pose: mt12tar060a Cornière en aluminium, de 40x40x3000 mm et de 2 mm d'épaisseur, finition laqué, couleur noire, selon NF EN 13964; facteur de déchet 0.048
- pose: mt18acc080a Vis autoforeuse, d'acier au carbone, de 5 mm de diamètre et 63 mm de longueur, avec traitement anticorrosion; facteur de déchet 0.00491667
- pose: mt12tar040b; facteur de déchet 0.0117443

## Ressources

**mt12tar050a** m Profilé de section carrée en aluminium
Données techniques: Coût énergétique 16.048 MJ; Émission de CO2 1.137 kg; Code CED 17 04 02; Masse de l'élément 0.142 kg; Volume 0.000095 m3
Déchets:
- emballage: re170203 Plastique. (composant de déchet); quantité 0.005 kg; Code CED 17 02 03; Masse de l'élément 1 kg; Volume 0.001667 m3

**mt12tar060a** m Cornière en aluminium, de 40x40x3000 mm et de 2 mm d'épaisseur, finition laqué, couleur noire, selon NF EN 13964
Données techniques: Coût énergétique 16.048 MJ; Émission de CO2 1.137 kg; Code CED 17 04 02; Masse de l'élément 0.142 kg; Volume 0.000095 m3
Déchets:
- emballage: re170203 Plastique; quantité 0.005 kg

**mt18acc080a** U Vis autoforeuse, d'acier au carbone, de 5 mm de diamètre et 63 mm de longueur, avec traitement anticorrosion
Données techniques: Coût énergétique 0.120 MJ; Émission de CO2 0.007 kg; Code CED 17 04 05; Masse de l'élément 0.012 kg; Volume 0.000006 m3
Déchets:
- emballage: re150101 Emballages en papier et en carton. (composant de déchet); quantité 0.001 kg; Code CED 15 01 01; Masse de l'élément 1 kg; Volume 0.001333 m3

**mt12tar040b** m Lame creuse en WPC
Données techniques: Coût énergétique 22.709 MJ; Émission de CO2 1.041 kg; Code CED 17 02 01; Masse de l'élément 0.88 kg; Volume 0.0008 m3
Déchets:
- emballage: re170203 Plastique; quantité 0.002 kg
