# Habillage d'une poutre métallique, en maçonnerie de briques en terre cuite

- Propriété du fichier: CYPE Ingenieros S.A.
- Format: FIEBDC-3/2016
- Logiciel: Générateur de prix de la construction. CYPE Ingenieros, S.A.
- Date: 05/07/2024
- Devise: EUR
- Coûts indirects: 3 %
- Frais généraux: 13 %
- Bénéfice: 6 %
- TVA: 20 %

## F Aménagements et finitions

### FD Doublages

#### FDR Habillages de poutres

**FDR010** m² Habillage d'une poutre métallique, en maçonnerie de briques en terre cuite.
Habillage d'une poutre métallique, par les deux faces de l'âme, réalisé avec maçonnerie de brique creuse en terre cuite (mahón), à revêtir, 29x14x4 cm, avec des joints de 10 mm d'épaisseur, placée avec du mortier de ciment industriel, couleur blanche, M-7,5, fourni en sacs, fini avec un enduit à vue de mortier de ciment, industriel, avec adjuvant hydrofuge, M-15, armé et renforcé avec une maille anti-alcalin.
Inclut: Mise en place des briques, préalablement humidifiées, par rangées entières. Révision des joints et nettoyage. Mise en place de la maille. Application du mortier. Finition superficielle. Séchage du mortier.
Critère pour le métré: Surface construite, mesurée selon documentation graphique du Projet.
Critère pour le mémoire: On mesurera la surface réellement exécutée selon les spécifications du Projet.

| Code | U | Désignation | Quantité | Prix | Montant |
|---|---|---|---|---|---|
| mt04lcc010a | U | Brique creuse en terre cuite (mahón), à revêtir, 29x14x4 cm, pour utilisation en maçonnerie protégée (pièce en P), densité 860 kg/m³, selon NF EN 771-1. (matériau) | 23 | 0.29 | 6.670 |
| mt08aaa010a | m³ | Eau. (matériau) | 0.01 | 1.5 | 0.015 |
| mt09mif010pa | t | Mortier industriel pour maçonnerie, de ciment, couleur blanche, catégorie M-7,5 (résistance à la compression 7,5 N/mm²), fourni en sacs, selon NF EN 998-2. (matériau) | 0.008 | 81.97 | 0.656 |
| mt09mif010la | t | Mortier industriel pour maçonnerie, de ciment, couleur grise, avec adjuvant hydrofuge, catégorie M-15 (résistance à la compression 15 N/mm²), fourni en sacs, selon NF EN 998-2. (matériau) | 0.028 | 73.55 | 2.059 |
| mt09var030a | m² | Maille en fibre de verre tissée, avec imprégnation en PVC, de 10x10 mm de vide de maille, anti-alcalin, de 115 à 125 g/m² et 500 µm d'épaisseur, pour armer des enduits traditionnels, enduits de ciment et mortiers. (matériau) | 1.05 | 1.55 | 1.628 |
| mo020 | h | Compagnon professionnel III/CP2 construction. (main-d'œuvre) | 1.185 | 29.25 | 34.661 |
| mo113 | h | Ouvrier d'exécution I/OE1 construction. (main-d'œuvre) | 1.061 | 24.51 | 26.005 |
| % | % | Frais de chantier des unités d'ouvrage | 2 % | 71.694 | 1.434 |
|  |  | Coûts directs |  |  | 73.128 |

Déchets:
- pose: mt04lcc010a; facteur de déchet 0.04494
- pose: mt09mif010pa; facteur de déchet 0.0063
- pose: mt09mif010la; facteur de déchet 0.00678461
- pose: mt09var030a; facteur de déchet 0.055

## Ressources

**mt04lcc010a** U Brique creuse en terre cuite (mahón)
Données techniques: Coût énergétique 5.565 MJ; Émission de CO2 0.322 kg; Code CED 17 01 02; Masse de l'élément 1.4 kg; Volume 0.00112 m3
Déchets:
- emballage: re170201 Bois. (composant de déchet); quantité 0.01 kg; Code CED 17 02 01; Masse de l'élément 1 kg; Volume 0.000909 m3
- emballage: re170203 Plastique. (composant de déchet); quantité 0.001 kg; Code CED 17 02 03; Masse de l'élément 1 kg; Volume 0.001667 m3

**mt08aaa010a** m³ Eau
Données techniques: Coût énergétique 60.000 MJ; Émission de CO2 30.000 kg

**mt09mif010pa** t Mortier industriel pour maçonnerie
Données techniques: Coût énergétique 2101.336 MJ; Émission de CO2 182.161 kg; Code CED 17 01 01; Masse de l'élément 1000 kg; Volume 0.666667 m3
Déchets:
- emballage: re150101 Emballages en papier et en carton. (composant de déchet); quantité 14.286 kg; Code CED 15 01 01; Masse de l'élément 1 kg; Volume 0.001333 m3
- emballage: re170201 Bois; quantité 0.769 kg
- emballage: re170203 Plastique; quantité 0.301 kg

**mt09mif010la** t Mortier industriel pour maçonnerie
Données techniques: Coût énergétique 2099.395 MJ; Émission de CO2 181.985 kg; Code CED 17 01 01; Masse de l'élément 1000 kg; Volume 0.666667 m3
Déchets:
- emballage: re150101 Emballages en papier et en carton; quantité 14.066 kg
- emballage: re170201 Bois; quantité 0.757 kg
- emballage: re170203 Plastique; quantité 0.299 kg

**mt09var030a** m² Maille en fibre de verre tissée
Données techniques: Coût énergétique 10.710 MJ; Émission de CO2 0.527 kg; Code CED 17 02 03; Masse de l'élément 0.12 kg; Volume 0.0002 m3
Déchets:
- emballage: re170203 Plastique; quantité 0.024 kg
