# Isolation thermique du sol d'une chambre froide, avec du polystyrène extrudé

- Propriété du fichier: CYPE Ingenieros S.A.
- Format: FIEBDC-3/2016
- Logiciel: Générateur de prix de la construction. CYPE Ingenieros, S.A.
- Date: 13/06/2024
- Devise: EUR
- Coûts indirects: 3 %
- Frais généraux: 13 %
- Bénéfice: 6 %
- TVA: 20 %

## F Aménagements et finitions

### FI Isolations intérieures

#### FIA Chambres froides

**FIA010** m² Isolation thermique du sol d'une chambre froide, avec du polystyrène extrudé.
Isolation thermique du sol d'une chambre froide, constituée de panneau rigide en polystyrène extrudé, à surface lisse et usinage latéral à feuillures mi-bois, de 90 mm d'épaisseur, résistance à la compression >= 500 kPa, résistance thermique 2,5 m²K/W, conductivité thermique 0,036 W/(mK), placé bord à bord à la base du dallage, simplement appuyé, mise en place préalable de pare-vapeur avec membrane de bitume additif avec plastomère APP, LA-30-AL mis en place avec émulsion bitumineuse anionique avec charges sur une couche de béton de propreté, recouvert avec film de polyéthylène de 0,2 mm d'épaisseur, préparé pour recevoir un dallage en béton. Comprend le ruban autoadhésif pour le scellement des joints.
Critère d'évaluation économique: Le prix ne comprend pas la couche de béton de propreté.
Inclut: Nettoyage et préparation de la surface support. Implantation et découpe de l'isolant. Mise en place du pare-vapeur. Mise en place de l'isolant. Mise en place du film en polyéthylène. Scellement des joints du film de polyéthylène.
Critère pour le métré: Surface mesurée selon documentation graphique du Projet.
Critère pour le mémoire: On mesurera la surface réellement exécutée selon les spécifications du Projet.

| Code | U | Désignation | Quantité | Prix | Montant |
|---|---|---|---|---|---|
| mt14iea020c | kg | Émulsion bitumineuse anionique avec charges. (matériau) | 0.3 | 3.3 | 0.990 |
| mt14lad010i | m² | Membrane de bitume additif avec plastomère APP, LA-30-AL, de 2 mm d'épaisseur, masse nominale 3 kg/m², avec armature en aluminium, de surface non protégée. Selon NF EN 13707. (matériau) | 1.05 | 7.48 | 7.854 |
| mt16pxa010bfq | m² | Panneau rigide en polystyrène extrudé, selon NF EN 13164, à surface lisse et usinage latéral à feuillures mi-bois, de 90 mm d'épaisseur, résistance à la compression >= 500 kPa, résistance thermique 2,5 m²K/W, conductivité thermique 0,036 W/(mK), Euroclasse E de réaction au feu selon NF EN 13501-1, avec code de désignation XPS-EN 13164-T1-CS(10/Y)500-DS(70,90)-DLT(2)5-CC(2/1,5/50)175-WL(T)0,7-WD(V)3-FTCD1. (matériau) | 1.1 | 23.92 | 26.312 |
| mt16png010d | m² | Film de polyéthylène de 0,2 mm d'épaisseur et 184 g/m² de masse surfacique. (matériau) | 1.1 | 0.41 | 0.451 |
| mt16aaa030 | m | Ruban autoadhésif pour le scellement des joints. (matériau) | 0.4 | 0.3 | 0.120 |
| mo054 | h | Compagnon professionnel III/CP2 poseur d'isolants rigides ou flexibles. (main-d'œuvre) | 0.219 | 30.2 | 6.614 |
| mo101 | h | Ouvrier professionnel II/OP poseur d'isolants rigides ou flexibles. (main-d'œuvre) | 0.219 | 26.02 | 5.698 |
| % | % | Frais de chantier des unités d'ouvrage | 2 % | 48.039 | 0.961 |
|  |  | Coûts directs |  |  | 49.000 |

Déchets:
- pose: mt14iea020c Émulsion bitumineuse anionique avec charges; facteur de déchet 0.007
- pose: mt14lad010i; facteur de déchet 0.0622177
- pose: mt16pxa010bfq; facteur de déchet 0.024
- pose: mt16png010d Film de polyéthylène de 0,2 mm d'épaisseur et 184 g/m² de masse surfacique; facteur de déchet 0.06
- pose: mt16aaa030 Ruban autoadhésif pour le scellement des joints; facteur de déchet 0.07

## Ressources

**mt14iea020c** kg Émulsion bitumineuse anionique avec charges
Données techniques: Coût énergétique 31.940 MJ; Émission de CO2 0.230 kg; Code CED 17 03 02; Masse de l'élément 1 kg; Volume 0.001 m3

**mt14lad010i** m² Membrane de bitume additif avec plastomère APP
Données techniques: Coût énergétique 176.545 MJ; Émission de CO2 5.002 kg; Code CED 17 03 02; Masse de l'élément 3 kg; Volume 0.003 m3
Déchets:
- emballage: re170203 Plastique. (composant de déchet); quantité 0.054 kg; Code CED 17 02 03; Masse de l'élément 1 kg; Volume 0.001667 m3

**mt16pxa010bfq** m² Panneau rigide en polystyrène extrudé
Données techniques: Coût énergétique 319.194 MJ; Émission de CO2 10.136 kg; Code CED 17 06 04; Masse de l'élément 3.6 kg; Volume 0.006 m3
Déchets:
- emballage: re170203 Plastique; quantité 0.034 kg

**mt16png010d** m² Film de polyéthylène de 0,2 mm d'épaisseur et 184 g/m² de masse surfacique
Données techniques: Coût énergétique 27.540 MJ; Émission de CO2 1.010 kg; Code CED 17 06 04; Masse de l'élément 0.184 kg; Volume 0.000307 m3
Déchets:
- emballage: re170203 Plastique; quantité 0.024 kg

**mt16aaa030** m Ruban autoadhésif pour le scellement des joints
Données techniques: Coût énergétique 0.339 MJ; Émission de CO2 0.017 kg; Code CED 17 06 04; Masse de l'élément 0.0025 kg; Volume 0.000004 m3
Déchets:
- emballage: re170203 Plastique; quantité 0.001 kg
