# Isolation thermique dans un plancher à ossature légère en bois, par insufflation, par le dessus du plafond, de flocons de ouate de cellulose

- Propriété du fichier: CYPE Ingenieros S.A.
- Format: FIEBDC-3/2016
- Logiciel: Générateur de prix de la construction. CYPE Ingenieros, S.A.
- Date: 25/10/2024
- Devise: EUR
- Coûts indirects: 3 %
- Frais généraux: 13 %
- Bénéfice: 6 %
- TVA: 20 %

## F Aménagements et finitions

### FI Isolations intérieures

#### FIQ Combles

**FIQ050** m² Isolation thermique dans un plancher à ossature légère en bois, par insufflation, par le dessus du plafond, de flocons de ouate de cellulose.
Isolation thermique dans plancher à ossature légère en bois, en remplissant l'intérieur de la lame d'air de 80 mm d'épaisseur moyenne, par insufflation, par le dessus du plafond, de flocons de ouate de cellulose, composés de 88% de papier journal et de 12% d'additifs, densité entre 45 et 50 kg/m³ et conductivité thermique 0,040 W/(mK). Comprend le ruban autoadhésif, de 15 cm de largeur, pour le bouchage des trous réalisés dans le parement.
Inclut: Inspection endoscopique de la lame d'air. Implantation et réalisation des trous dans le plancher. Protection des éléments du contour qui pourraient être affectés pendant les travaux d'insufflation. Insufflation de l'isolant. Bouchage des trous. Nettoyage final.
Critère pour le métré: Surface mesurée selon documentation graphique du Projet.
Critère pour le mémoire: On mesurera la surface réellement exécutée selon les spécifications du Projet.

| Code | U | Désignation | Quantité | Prix | Montant |
|---|---|---|---|---|---|
| mt16fce020b | kg | Flocons de ouate de cellulose, composés de 88% de papier journal et de 12% d'additifs, densité entre 45 et 50 kg/m³ et conductivité thermique 0,04 W/(mK), Euroclasse B-s2, d0 de réaction au feu selon NF EN 13501-1, pour remplissage des lames d'air par insufflation. (matériau) | 4.2 | 1.7 | 7.140 |
| mt15sbi010c | m | Ruban autoadhésif, de géotextile non tissé de polypropylène, avec adhésif acrylique sans dissolvants et couche de séparation en papier siliconé, de 15 cm de largeur, intervalle de température de travail de -40 à 90°C, à appliquer à l'intérieur et à l'extérieur, fournie en rouleaux de 30 m de longueur. (matériau) | 0.15 | 2.13 | 0.320 |
| mq08mpa010 | h | Machine à insuffler l'isolant dans des lames d'air. (matériel) | 0.212 | 14.56 | 3.087 |
| mo030 | h | Compagnon professionnel III/CP2 poseur d'isolants en vrac ou en mousse. (main-d'œuvre) | 0.196 | 29.25 | 5.733 |
| mo068 | h | Ouvrier professionnel II/OP poseur d'isolants en vrac ou en mousse. (main-d'œuvre) | 0.207 | 26.02 | 5.386 |
| % | % | Frais de chantier des unités d'ouvrage | 2 % | 21.666 | 0.433 |
|  |  | Coûts directs |  |  | 22.099 |

Déchets:
- pose: mt16fce020b; facteur de déchet 0.028
- pose: mt15sbi010c; facteur de déchet 0.0275077

## Ressources

**mt16fce020b** kg Flocons de ouate de cellulose
Données techniques: Coût énergétique 4.500 MJ; Émission de CO2 -1.210 kg; Code CED 17 06 04; Masse de l'élément 1 kg; Volume 0.001667 m3

**mt15sbi010c** m Ruban autoadhésif
Données techniques: Coût énergétique 6.040 MJ; Émission de CO2 0.189 kg; Code CED 17 02 03; Masse de l'élément 0.065 kg; Volume 0.000108 m3
