# Amortisseur métallique à ressort, suspendu au plafond ou à la structure

- Propriété du fichier: CYPE Ingenieros S.A.
- Format: FIEBDC-3/2016
- Logiciel: Générateur de prix de la construction. CYPE Ingenieros, S.A.
- Date: 13/06/2024
- Devise: EUR
- Coûts indirects: 3 %
- Frais généraux: 13 %
- Bénéfice: 6 %
- TVA: 20 %

## F Aménagements et finitions

### FI Isolations intérieures

#### FIV Amortisseurs et éléments antivibration

**FIV040** U Amortisseur métallique à ressort, suspendu au plafond ou à la structure.
Amortisseur métallique à ressort, de 121x87x158 mm, de 86 kg de charge minimale et 200 kg de charge maximale, constitué de ressort en acier de haute adhérence finition avec peinture époxy couleur bleue, couvercle métallique avec écrou au niveau de l'extrémité supérieure, couvercle en caoutchouc au niveau de l'extrémité inférieure et corps métallique, suspendu au plafond ou à la structure. Comprend les accessoires de montage.
Inclut: Implantation. Mise en place de l'amortisseur.
Critère pour le métré: Nombre d'unités prévues, selon documentation graphique du Projet.
Critère pour le mémoire: On mesurera le nombre d'unités réellement exécutées selon les spécifications du Projet.

| Code | U | Désignation | Quantité | Prix | Montant |
|---|---|---|---|---|---|
| mt16avg060p | U | Amortisseur métallique à ressort, de 121x87x158 mm, de 86 kg de charge minimale et 200 kg de charge maximale, constitué de ressort en acier de haute adhérence finition avec peinture époxy couleur bleue, couvercle métallique avec écrou au niveau de l'extrémité supérieure, couvercle en caoutchouc au niveau de l'extrémité inférieure et corps métallique, à suspendre au plafond ou à la structure. Comprend accessoires de montage. (matériau) | 1 | 14.88 | 14.880 |
| mo011 | h | Compagnon professionnel III/CP2 monteur. (main-d'œuvre) | 0.164 | 30.2 | 4.953 |
| mo080 | h | Ouvrier professionnel II/OP monteur. (main-d'œuvre) | 0.164 | 26.02 | 4.267 |
| % | % | Frais de chantier des unités d'ouvrage | 2 % | 24.100 | 0.482 |
|  |  | Coûts directs |  |  | 24.582 |

## Ressources

**mt16avg060p** U Amortisseur métallique à ressort
Données techniques: Coût énergétique 0.964 MJ; Émission de CO2 1.518 kg
Déchets:
- emballage: re150101 Emballages en papier et en carton. (composant de déchet); quantité 1.786 kg; Code CED 15 01 01; Masse de l'élément 1 kg; Volume 0.001333 m3
