# Bloc-porte intérieur technique battant, anti rayon X, en bois, pour établissement recevant du publique (ERP)

- Propriété du fichier: CYPE Ingenieros S.A.
- Format: FIEBDC-3/2016
- Logiciel: Générateur de prix de la construction. CYPE Ingenieros, S.A.
- Date: 05/07/2024
- Devise: EUR
- Coûts indirects: 3 %
- Frais généraux: 13 %
- Bénéfice: 6 %
- TVA: 20 %

## F Aménagements et finitions

### FK Menuiseries intérieures et meubles

#### FKR Portes anti-rayons X

**FKR010** U Bloc-porte intérieur technique battant, anti rayon X, en bois, pour établissement recevant du publique (ERP).
Bloc-porte intérieur technique battant, anti rayon X, en bois, pour établissement recevant du publique, à un vantail, de 203x82,5x3,5 cm, composé d'âme de panneau de particules agglomérées, avec une feuille de plomb de 1 mm d'épaisseur incorporée dans chacune de ses faces, replaqué avec feuille en bois, sur ses faces et ses bords, châssis en panneau en fibres type MDF (panneau en DM) et cadre en bois de pin avec une feuille de plomb de 2 mm d'épaisseur incorporée. Comprend les pentures, la poignée et la serrure d'acier inoxydable, les accessoires et les ferrures d'attache.
Critère d'évaluation économique: Le prix comprend la mise en place sur site du cadre, fixé avec une mousse de polyuréthane.
Inclut: Hébergement et calage du cadre dans la baie du parement. Fixation du cadre au parement avec une mousse de polyuréthane. Mise en place du vantail. Mise en place des ferrures de fermeture et des accessoires.
Critère pour le métré: Nombre d'unités prévues, selon documentation graphique du Projet.
Critère pour le mémoire: On mesurera le nombre d'unités réellement exécutées selon les spécifications du Projet.

| Code | U | Désignation | Quantité | Prix | Montant |
|---|---|---|---|---|---|
| mt22bta060aDa | U | Bloc-porte intérieur technique battant, anti rayon X, en bois, pour établissement recevant du publique, à un vantail, de 203x82,5x3,5 cm, composé d'âme de panneau de particules agglomérées, avec une feuille de plomb de 1 mm d'épaisseur incorporée dans chacune de ses faces, replaqué avec feuille en bois, sur ses faces et ses bords, châssis en panneau en fibres type MDF (panneau en DM) et cadre en bois de pin avec une feuille de plomb de 2 mm d'épaisseur incorporée, avec couvre-joints avec une feuille de plomb de 2 mm d'épaisseur incorporée, les pentures, la poignée et la serrure d'acier inoxydable, accessoires, et charnières. (matériau) | 1 | 1022.32 | 1022.320 |
| mt22www040 | U | Aérosol de 750 ml de mousse adhésive autoexpansive, élastique, en polyuréthane monocomposant, de 25 kg/m³ de densité, conductivité thermique 0,0345 W/(mK), 135% d'expansion, élongation jusqu'à rupture 45% et 7 N/cm² de résistance à la traction, stable de -40°C à 90°C; à appliquer au pistolet; selon NF EN 13165. (matériau) | 0.2 | 8.37 | 1.674 |
| mo017 | h | Compagnon professionnel III/CP2 menuisier bois. (main-d'œuvre) | 1.494 | 29.77 | 44.476 |
| mo058 | h | Ouvrier professionnel II/OP menuisier bois. (main-d'œuvre) | 1.255 | 26.23 | 32.919 |
| % | % | Frais de chantier des unités d'ouvrage | 2 % | 1101.389 | 22.028 |
|  |  | Coûts directs |  |  | 1123.417 |

Déchets:
- pose: mt22www040; facteur de déchet 0.024

## Ressources

**mt22bta060aDa** U Bloc-porte intérieur technique battant
Données techniques: Coût énergétique 4992.327 MJ; Émission de CO2 45.977 kg
Déchets:
- emballage: re170203 Plastique. (composant de déchet); quantité 0.143 kg; Code CED 17 02 03; Masse de l'élément 1 kg; Volume 0.001667 m3
- emballage: re170604 Matériaux d'isolation distincts de ceux spécifiés dans les codes 17 06 01 et 17 06 03. (composant de déchet); quantité 0.029 kg; Code CED 17 06 04; Masse de l'élément 1 kg; Volume 0.001667 m3

**mt22www040** U Aérosol de 750 ml de mousse adhésive autoexpansive
Données techniques: Coût énergétique 4.178 MJ; Émission de CO2 0.208 kg; Code CED 17 06 04; Masse de l'élément 0.01875 kg; Volume 0.000031 m3
Déchets:
- emballage: re150104 Emballages métalliques. (composant de déchet); quantité 0.15 kg; Code CED 15 01 04; Masse de l'élément 1 kg; Volume 0.001667 m3
