# Faux plafond continu en plaques de ciment

- Propriété du fichier: CYPE Ingenieros S.A.
- Format: FIEBDC-3/2016
- Logiciel: Générateur de prix de la construction. CYPE Ingenieros, S.A.
- Date: 31/10/2025
- Devise: EUR
- Coûts indirects: 3 %
- Frais généraux: 13 %
- Bénéfice: 6 %
- TVA: 20 %

## F Aménagements et finitions

### FL Revêtements de plafonds

#### FLC Plafonds suspendus non démontables, en plaques de ciment

**FLC010** m² Faux plafond continu en plaques de ciment.
Faux plafond continu suspendu, lisse, situé à une hauteur inférieure à 4 m, avec niveau de qualité de la finition Q2. Système 12,5+27+27, constitué de: OSSATURE: structure métallique en acier galvanisé de fourrures primaires 60/27 mm avec une modulation de 1000 mm et suspendues du plancher ou de l'élément porteur en béton avec ancrages directs de 125 mm, pour fourrure 60/27, et tiges tous les 750 mm, et fourrures secondaires fixées perpendiculairement aux primaires avec raccords type éclisse avec une modulation de 400 mm; PLAQUES: une couche de plaques en ciment Portland avec résistance au feu et avec faible absorption d'eau en surface de 12,5x1200x2400 mm, revêtues d'une couche en fibre de verre imprégnée des deux côtés. Comprend la bande autoadhésive désolidarisante, les profilés en U, en acier galvanisé, de 30 mm, les fixations pour l'ancrage des profilés, la visserie pour la fixation des plaques, le mortier de joints, la bande à joint, l'impression incolore au siloxane, pâte, pour rebouchage superficiel de plaques, le mortier, la maille en fibre de verre, la peinture élastique au siloxane en base aqueuse et les accessoires de montage.
Inclut: Implantation des axes de la structure métallique. Mise en place de la bande acoustique. Nivellement et fixation des profilés périmétriques. Signalisation des points d'ancrage au plancher ou à l'élément support. Nivellement et suspension des profilés primaires et secondaires de la structure. Découpe des plaques. Fixation des plaques. Résolution des rencontres et des points singuliers. Traitement des joints. Application de la couche d'impression. Application de la couche de régularisation. Extension de la couche de mortier base et mise en place de la maille. Application de la couche de peinture.
Critère pour le métré: Surface mesurée entre les parements, selon documentation graphique du Projet, sans déduire les trémies pour les installations.
Critère pour le mémoire: On mesurera la surface réellement exécutée selon les spécifications du Projet, sans déduire les ouvertures de surface inférieure à 1 m².

| Code | U | Désignation | Quantité | Prix | Montant |
|---|---|---|---|---|---|
| mt12psg160a | m | Profilé en U, en acier galvanisé, de 30 mm. (matériau) | 0.4 | 0.86 | 0.344 |
| mt12psg041b | m | Bande autoadhésive désolidarisante en mousse de polyuréthane à cellules fermées, de 3,2 mm d'épaisseur et 50 mm de largeur, résistance thermique 0,10 m²K/W, conductivité thermique 0,032 W/(mK). (matériau) | 0.4 | 0.24 | 0.096 |
| mt12psg220 | U | Fixation composée d'une cheville et d'une vis 5x27. (matériau) | 2.3 | 0.06 | 0.138 |
| mt12pek020fa | U | Ancrage direct de 125 mm, pour fourrure 60/27. (matériau) | 1.5 | 0.23 | 0.345 |
| mt12psg081j | U | Vis autoforeuse filet-tôle 3,5x11 mm. (matériau) | 1.5 | 0.01 | 0.015 |
| mt12psg050c | m | Fourrure 60/27 en tôle d'acier galvanisé, de 60 mm de largeur, selon NF DTU 25.41 P1-2 et NF EN 14195. (matériau) | 3.2 | 0.84 | 2.688 |
| mt12pek020la | U | Connecteur, pour fourrure 60/27. (matériau) | 0.8 | 0.2 | 0.160 |
| mt12pek020da | U | Raccord type éclisse, pour fourrure 60/27. (matériau) | 2.9 | 0.23 | 0.667 |
| mt12pak010f | m² | Plaque en ciment Portland avec résistance au feu et avec faible absorption d'eau en surface de 12,5x1200x2400 mm, revêtue d'une couche en fibre de verre imprégnée des deux côtés. (matériau) | 1.05 | 17.76 | 18.648 |
| mt12psg081g | U | Vis autoforeuse 4,2x70 mm. (matériau) | 22 | 0.04 | 0.880 |
| mt12pak060c | kg | Mortier de joints, couleur grise. (matériau) | 0.6 | 2.6 | 1.560 |
| mt12pak050a | m | Bande de joints. (matériau) | 2.1 | 0.4 | 0.840 |
| mt12pak085a | l | Impression incolore au siloxane. (matériau) | 0.2 | 3.99 | 0.798 |
| mt12pak095a | kg | Pâte, finition lisse, couleur blanche, pour traitement des joints et rebouchage superficiel de plaques. (matériau) | 1.7 | 2.9 | 4.930 |
| mt12pak090c | kg | Mortier, couleur blanche. (matériau) | 6 | 2.6 | 15.600 |
| mt12pak100c | m² | Maille en fibre de verre, couleur blanche; pour systèmes de plaques de ciment, par l'intérieur. (matériau) | 1.1 | 1.72 | 1.892 |
| mt27pbn010a | l | Peinture élastique au siloxane en base aqueuse, finition lisse, couleur à choisir. (matériau) | 4 | 9.92 | 39.680 |
| mo015 | h | Compagnon professionnel III/CP2 monteur de faux plafonds en plaques de plâtre. (main-d'œuvre) | 0.322 | 31.65 | 10.191 |
| mo082 | h | Ouvrier professionnel II/OP monteur de faux plafonds en plaques de plâtre. (main-d'œuvre) | 0.322 | 27.27 | 8.781 |
| % | % | Frais de chantier des unités d'ouvrage | 2 % | 108.253 | 2.165 |
|  |  | Coûts directs |  |  | 110.418 |

Déchets:
- pose: mt12psg160a Profilé en U, en acier galvanisé, de 30 mm; facteur de déchet 0.0188
- pose: mt12psg041b; facteur de déchet 0.06
- pose: mt12pek020fa Ancrage direct de 125 mm, pour fourrure 60/27; facteur de déchet 0.02
- pose: mt12psg081j Vis autoforeuse filet-tôle 3,5x11 mm; facteur de déchet 0.005
- pose: mt12psg050c Fourrure 60/27 en tôle d'acier galvanisé, de 60 mm de largeur, selon NF DTU 25.41 P1-2 et NF EN 14195; facteur de déchet 0.0188
- pose: mt12pek020la Connecteur, pour fourrure 60/27; facteur de déchet 0.02
- pose: mt12pek020da Raccord type éclisse, pour fourrure 60/27; facteur de déchet 0.02
- pose: mt12pak010f; facteur de déchet 0.0248
- pose: mt12psg081g Vis autoforeuse 4,2x70 mm; facteur de déchet 0.00515152
- pose: mt12pak060c Mortier de joints, couleur grise; facteur de déchet 0.035
- pose: mt12pak050a Bande de joints; facteur de déchet 0.055
- pose: mt12pak085a Impression incolore au siloxane; facteur de déchet 0.06
- pose: mt12pak090c Mortier, couleur blanche; facteur de déchet 0.058763
- pose: mt12pak100c Maille en fibre de verre, couleur blanche; pour systèmes de plaques de ciment, par l'intérieur; facteur de déchet 0.055
- pose: mt27pbn010a Peinture élastique au siloxane en base aqueuse, finition lisse, couleur à choisir; facteur de déchet 0.055

## Ressources

**mt12psg160a** m Profilé en U, en acier galvanisé, de 30 mm
Données techniques: Coût énergétique 46.893 MJ; Émission de CO2 1.441 kg; Code CED 17 04 05; Masse de l'élément 0.35 kg; Volume 0.000167 m3
Déchets:
- emballage: re170203 Plastique. (composant de déchet); quantité 0.005 kg; Code CED 17 02 03; Masse de l'élément 1 kg; Volume 0.001667 m3

**mt12psg041b** m Bande autoadhésive désolidarisante en mousse de polyuréthane à cellules fermées
Données techniques: Coût énergétique 1.713 MJ; Émission de CO2 0.083 kg; Code CED 17 06 04; Masse de l'élément 0.0112 kg; Volume 0.000019 m3
Déchets:
- emballage: re170203 Plastique; quantité 0.001 kg

**mt12pek020fa** U Ancrage direct de 125 mm, pour fourrure 60/27
Données techniques: Coût énergétique 5.754 MJ; Émission de CO2 0.253 kg; Code CED 17 04 05; Masse de l'élément 0.235 kg; Volume 0.000112 m3
Déchets:
- emballage: re170203 Plastique; quantité 0.025 kg

**mt12psg081j** U Vis autoforeuse filet-tôle 3,5x11 mm
Données techniques: Coût énergétique 0.015 MJ; Émission de CO2 0.001 kg; Code CED 17 04 05; Masse de l'élément 0.001 kg
Déchets:
- emballage: re150101 Emballages en papier et en carton. (composant de déchet); quantité 0.001 kg; Code CED 15 01 01; Masse de l'élément 1 kg; Volume 0.001333 m3

**mt12psg050c** m Fourrure 60/27 en tôle d'acier galvanisé, de 60 mm de largeur, selon NF DTU 25.41 P1-2 et NF EN 14195
Données techniques: Coût énergétique 70.757 MJ; Émission de CO2 2.170 kg; Code CED 17 04 05; Masse de l'élément 0.53 kg; Volume 0.000252 m3
Déchets:
- emballage: re170203 Plastique; quantité 0.005 kg

**mt12pek020la** U Connecteur, pour fourrure 60/27
Données techniques: Coût énergétique 3.715 MJ; Émission de CO2 0.171 kg; Code CED 17 04 05; Masse de l'élément 0.09 kg; Volume 0.000043 m3
Déchets:
- emballage: re170203 Plastique; quantité 0.025 kg

**mt12pek020da** U Raccord type éclisse, pour fourrure 60/27
Données techniques: Coût énergétique 3.997 MJ; Émission de CO2 0.182 kg; Code CED 17 04 05; Masse de l'élément 0.11 kg; Volume 0.000052 m3
Déchets:
- emballage: re170203 Plastique; quantité 0.025 kg

**mt12pak010f** m² Plaque en ciment Portland avec résistance au feu et avec faible absorption d'eau en surface de 12,5x1200x2400 mm
Données techniques: Coût énergétique 0.880 MJ; Émission de CO2 2.457 kg; Code CED 17 01 01; Masse de l'élément 16.25 kg; Volume 0.010833 m3
Déchets:
- emballage: re170203 Plastique; quantité 0.004 kg

**mt12psg081g** U Vis autoforeuse 4,2x70 mm
Données techniques: Coût énergétique 0.047 MJ; Émission de CO2 0.003 kg; Code CED 17 04 05; Masse de l'élément 0.0033 kg; Volume 0.000002 m3
Déchets:
- emballage: re150101 Emballages en papier et en carton; quantité 0.001 kg

**mt12pak060c** kg Mortier de joints, couleur grise
Données techniques: Coût énergétique 8.468 MJ; Émission de CO2 0.620 kg; Code CED 17 09 04; Masse de l'élément 1 kg; Volume 0.000667 m3
Déchets:
- emballage: re150101 Emballages en papier et en carton; quantité 0.021 kg
- emballage: re170201 Bois. (composant de déchet); quantité 0.006 kg; Code CED 17 02 01; Masse de l'élément 1 kg; Volume 0.000909 m3
- emballage: re170203 Plastique; quantité 0.009 kg

**mt12pak050a** m Bande de joints
Données techniques: Coût énergétique 1.216 MJ; Émission de CO2 0.060 kg; Code CED 17 02 03; Masse de l'élément 0.016 kg; Volume 0.000027 m3
Déchets:
- emballage: re170203 Plastique; quantité 0.001 kg

**mt12pak085a** l Impression incolore au siloxane
Données techniques: Coût énergétique 157.721 MJ; Émission de CO2 6.496 kg; Code CED 17 09 04; Masse de l'élément 1.05 kg; Volume 0.0007 m3
Déchets:
- emballage: re150104 Emballages métalliques. (composant de déchet); quantité 0.042 kg; Code CED 15 01 04; Masse de l'élément 1 kg; Volume 0.001667 m3

**mt12pak090c** kg Mortier, couleur blanche
Données techniques: Coût énergétique 2.254 MJ; Émission de CO2 0.184 kg; Code CED 17 09 04; Masse de l'élément 1 kg; Volume 0.000667 m3
Déchets:
- emballage: re170203 Plastique; quantité 0.003 kg

**mt12pak100c** m² Maille en fibre de verre, couleur blanche; pour systèmes de plaques de ciment, par l'intérieur
Données techniques: Coût énergétique 18.073 MJ; Émission de CO2 0.886 kg; Code CED 17 02 03; Masse de l'élément 0.225 kg; Volume 0.000375 m3
Déchets:
- emballage: re170203 Plastique; quantité 0.024 kg

**mt27pbn010a** l Peinture élastique au siloxane en base aqueuse, finition lisse, couleur à choisir
Données techniques: Coût énergétique 40.236 MJ; Émission de CO2 1.986 kg; Code CED 08 01 11; Masse de l'élément 1.4 kg; Volume 0.001556 m3
Déchets:
- emballage: re170203 Plastique; quantité 0.023 kg
