# Démolition d'un plafond suspendu démontable en panneaux de fibres minérales

- Propriété du fichier: CYPE Ingenieros S.A.
- Format: FIEBDC-3/2016
- Logiciel: Générateur de prix de la construction. CYPE Ingenieros, S.A.
- Date: 13/06/2024
- Devise: EUR
- Coûts indirects: 3 %
- Frais généraux: 13 %
- Bénéfice: 6 %
- TVA: 20 %

## F Aménagements et finitions

### FL Revêtements de plafonds

#### FLD Démolition

**FLD050** m² Démolition d'un plafond suspendu démontable en panneaux de fibres minérales.
Démolition d'un plafond suspendu démontable en panneaux de fibres minérales situé à une hauteur inférieure à 4 m, avec des moyens manuels, sans détériorer les éléments constructifs auxquels il est fixé, et chargement manuel dans le camion ou la benne.
Critère d'évaluation économique: Le prix comprend la démolition de la structure métallique de fixation, de l'habillage des poutres et des arrêts.
Inclut: Démolition de l'élément. Fragmentation des décombres en pièces maniables. Retrait et stockage des décombres. Nettoyage des restes d'ouvrage. Chargement manuel des décombres dans le camion ou la benne.
Critère pour le métré: Surface mesurée selon documentation graphique du Projet.
Critère pour le mémoire: On mesurera la surface réellement démolie selon les spécifications du Projet.

| Code | U | Désignation | Quantité | Prix | Montant |
|---|---|---|---|---|---|
| mo113 | h | Ouvrier d'exécution I/OE1 construction. (main-d'œuvre) | 0.345 | 24.51 | 8.456 |
| % | % | Frais de chantier des unités d'ouvrage | 2 % | 8.456 | 0.169 |
|  |  | Coûts directs |  |  | 8.625 |

Déchets:
- démolition: ruo170405 Fer et acier. (composant de déchet); quantité 1 kg; Code CED 17 04 05; Masse de l'élément 1 kg; Volume 0.000476 m3
- démolition: ruo170604 Matériaux d'isolation distincts de ceux spécifiés dans les codes 17 06 01 et 17 06 03. (composant de déchet); quantité 0.6 kg; Code CED 17 06 04; Masse de l'élément 1 kg; Volume 0.001667 m3
