# Trappe pour faux plafond continu en plaques de plâtre. Système "KNAUF"

- Propriété du fichier: CYPE Ingenieros S.A.
- Format: FIEBDC-3/2016
- Logiciel: Générateur de prix de la construction. CYPE Ingenieros, S.A.
- Date: 13/06/2024
- Devise: EUR
- Coûts indirects: 3 %
- Frais généraux: 13 %
- Bénéfice: 6 %
- TVA: 20 %

## F Aménagements et finitions

### FL Revêtements de plafonds

#### FLN Plafonds suspendus non démontables, en plaques de plâtre

**FLN100** U Trappe pour faux plafond continu en plaques de plâtre. Système "KNAUF".
Trappe d'accès gamme Especial, Revo Cleaneo 12/25 R, système E112.c "KNAUF", de 601x601, constituée de cadre en aluminium et porte de plaque de plâtre avec perforations circulaires 12/25 R, Cleaneo Akustik Redonda, de 12,5 mm d'épaisseur, pour faux plafond continu en plaques de plâtre. Comprend les accessoires de montage.
Inclut: Marquage et découpe de la plaque de plâtre. Mise en place de la trappe. Résolution des rencontres et des points singuliers.
Critère pour le métré: Nombre d'unités prévues, selon documentation graphique du Projet.
Critère pour le mémoire: On mesurera le nombre d'unités réellement mises en place selon les spécifications du Projet.

| Code | U | Désignation | Quantité | Prix | Montant |
|---|---|---|---|---|---|
| mt12ppk065bh | m² | Trappe d'accès gamme Especial, Revo Cleaneo 12/25 R, système E112.c "KNAUF", de 601x601, constituée de cadre en aluminium et porte de plaque de plâtre avec perforations circulaires 12/25 R, Cleaneo Akustik Redonda, de 12,5 mm d'épaisseur. (matériau) | 1 | 88.14 | 88.140 |
| mo015 | h | Compagnon professionnel III/CP2 monteur de faux plafonds en plaques de plâtre. (main-d'œuvre) | 0.347 | 30.2 | 10.479 |
| mo082 | h | Ouvrier professionnel II/OP monteur de faux plafonds en plaques de plâtre. (main-d'œuvre) | 0.174 | 26.02 | 4.527 |
| % | % | Frais de chantier des unités d'ouvrage | 2 % | 103.146 | 2.063 |
|  |  | Coûts directs |  |  | 105.209 |

## Ressources

**mt12ppk065bh** m² Trappe d'accès gamme Especial
Données techniques: Coût énergétique 531.422 MJ; Émission de CO2 38.571 kg
Déchets:
- emballage: re170203 Plastique. (composant de déchet); quantité 0.015 kg; Code CED 17 02 03; Masse de l'élément 1 kg; Volume 0.001667 m3
