# Émail sur menuiserie en acier, finition forge

- Propriété du fichier: CYPE Ingenieros S.A.
- Format: FIEBDC-3/2016
- Logiciel: Générateur de prix de la construction. CYPE Ingenieros, S.A.
- Date: 25/10/2024
- Devise: EUR
- Coûts indirects: 3 %
- Frais généraux: 13 %
- Bénéfice: 6 %
- TVA: 20 %

## F Aménagements et finitions

### FP Peintures

#### FPE Spéciales métal

**FPE090** m² Émail sur menuiserie en acier, finition forge.
Application manuelle de deux couches d'émail synthétique à base de résines alkydes spéciales, couleur à choisir, finition forge mate, (rendement: 0,1 l/m² chaque couche); application préalable de deux couches d'impression synthétique antioxydante à séchage rapide, à base de résines alkydes, couleur blanche, finition mat (rendement: 0,1 l/m² chaque couche), sur porte intérieure, pleine, en acier.
Inclut: Préparation et nettoyage de la surface support. Application de deux couches d'impression. Application de deux couches de finition.
Critère pour le métré: Surface mesurée selon documentation graphique du Projet, sans décompter les ouvertures, sur les deux faces, y compris les couvre-joints.
Critère pour le mémoire: On mesurera la surface réellement exécutée selon les spécifications du Projet, sur les deux faces, y compris les couvre-joints.

| Code | U | Désignation | Quantité | Prix | Montant |
|---|---|---|---|---|---|
| mt27pfi140a | l | Impression synthétique antioxydante à séchage rapide, couleur blanche, finition mat, à base de résines alkydes et pigments antioxydants, de résistance à la corrosion élevée, à appliquer à la brosse ou au pistolet. (matériau) | 0.2 | 10.91 | 2.182 |
| mt27ess130a | l | Émail synthétique, pour intérieur, couleur à choisir, finition forge mate, à base de résines alkydes spéciales et pigments antioxydants, avec résistance aux intempéries, à appliquer à la brosse, au rouleau ou au pistolet. (matériau) | 0.2 | 25.98 | 5.196 |
| mo038 | h | Compagnon professionnel III/CP2 peintre. (main-d'œuvre) | 0.687 | 29.25 | 20.095 |
| mo076 | h | Ouvrier professionnel II/OP peintre. (main-d'œuvre) | 0.137 | 26.02 | 3.565 |
| % | % | Frais de chantier des unités d'ouvrage | 2 % | 31.038 | 0.621 |
|  |  | Coûts directs |  |  | 31.659 |

Déchets:
- pose: mt27pfi140a; facteur de déchet 0.0307566
- pose: mt27ess130a; facteur de déchet 0.0275

## Ressources

**mt27pfi140a** l Impression synthétique antioxydante à séchage rapide
Données techniques: Coût énergétique 126.005 MJ; Émission de CO2 4.788 kg; Code CED 17 09 04; Masse de l'élément 1.45 kg; Volume 0.000967 m3
Déchets:
- emballage: re150104 Emballages métalliques. (composant de déchet); quantité 0.063 kg; Code CED 15 01 04; Masse de l'élément 1 kg; Volume 0.001667 m3

**mt27ess130a** l Émail synthétique
Données techniques: Coût énergétique 73.391 MJ; Émission de CO2 3.874 kg; Code CED 08 01 11; Masse de l'élément 1.65 kg; Volume 0.001833 m3
Déchets:
- emballage: re150104 Emballages métalliques; quantité 0.057 kg
