# Nettoyage d'un revêtement de sol en pierre naturelle

- Propriété du fichier: CYPE Ingenieros S.A.
- Format: FIEBDC-3/2016
- Logiciel: Générateur de prix de la construction. CYPE Ingenieros, S.A.
- Date: 13/06/2024
- Devise: EUR
- Coûts indirects: 3 %
- Frais généraux: 13 %
- Bénéfice: 6 %
- TVA: 20 %

## F Aménagements et finitions

### FS Revêtements de sols

#### FSP Préparation pour réparation

**FSP020** m² Nettoyage d'un revêtement de sol en pierre naturelle.
Nettoyage d'un revêtement de sol en pierre naturelle, constitué de grès en mauvais état de conservation, via le déversement sur la surface d'une dissolution aqueuse d'acide acétique en la laissant sécher, le brossage du revêtement et le rinçage avec abondance d'eau, en répétant le traitement jusqu'à supprimer totalement le salpêtre de la surface; et l'application postérieure d'un liquide décapant spécifique pour grès, afin d'enlever les taches de saleté, de graisses et de micro-organismes. Comprend la protection des éléments de contour qui ne sont pas visés par le nettoyage, la suppression mécanique des incrustations, le séchage de l'eau excédante, l'enlèvement et l'entassement des restes générés; en considérant un degré de complexité bas.
Inclut: Protection des éléments du contour. Application du produit de nettoyage. Brossage de la surface. Éclaircissement. Application du produit décapant. Nettoyage. Enlèvement et entassement de l'eau et des restes générés.
Critère pour le métré: Surface mesurée selon documentation graphique du Projet.
Critère pour le mémoire: On mesurera la surface réellement exécutée selon les spécifications du Projet.

| Code | U | Désignation | Quantité | Prix | Montant |
|---|---|---|---|---|---|
| mt08lim070 | l | Acide acétique. (matériau) | 2.4 | 1.23 | 2.952 |
| mt08aaa010a | m³ | Eau. (matériau) | 0.012 | 1.5 | 0.018 |
| mt08lim080h | kg | Décapant spécifique pour grès. (matériau) | 0.12 | 9.21 | 1.105 |
| mo020 | h | Compagnon professionnel III/CP2 construction. (main-d'œuvre) | 0.314 | 29.25 | 9.185 |
| mo077 | h | Ouvrier professionnel II/OP construction. (main-d'œuvre) | 0.157 | 26.02 | 4.085 |
| % | % | Frais de chantier des unités d'ouvrage | 2 % | 17.345 | 0.347 |
|  |  | Coûts directs |  |  | 17.692 |

Déchets:
- pose: mt08lim070 Acide acétique; facteur de déchet 0.014
- pose: mt08lim080h Décapant spécifique pour grès; facteur de déchet 0.043417

## Ressources

**mt08lim070** l Acide acétique
Données techniques: Coût énergétique 19.884 MJ; Émission de CO2 1.088 kg; Code CED 06 01 06; Masse de l'élément 1.049 kg; Volume 0.001049 m3
Déchets:
- emballage: re170203 Plastique. (composant de déchet); quantité 0.032 kg; Code CED 17 02 03; Masse de l'élément 1 kg; Volume 0.001667 m3

**mt08aaa010a** m³ Eau
Données techniques: Coût énergétique 60.000 MJ; Émission de CO2 30.000 kg

**mt08lim080h** kg Décapant spécifique pour grès
Données techniques: Coût énergétique 100.633 MJ; Émission de CO2 14.833 kg; Code CED 08 01 21; Masse de l'élément 1 kg; Volume 0.001111 m3
Déchets:
- emballage: re150104 Emballages métalliques. (composant de déchet); quantité 0.064 kg; Code CED 15 01 04; Masse de l'élément 1 kg; Volume 0.001667 m3
