# Ancrage mécanique avec cheville à expansion et vis, sur béton

- Propriété du fichier: CYPE Ingenieros S.A.
- Format: FIEBDC-3/2016
- Logiciel: Générateur de prix de la construction. CYPE Ingenieros, S.A.
- Date: 13/06/2024
- Devise: EUR
- Coûts indirects: 3 %
- Frais généraux: 13 %
- Bénéfice: 6 %
- TVA: 20 %

## F Aménagements et finitions

### FX Ancrages

#### FXM Fixations mécaniques

**FXM020** U Ancrage mécanique avec cheville à expansion et vis, sur béton.
Ancrage mécanique par ancrage mécanique avec douille à expansion en polyamide et vis en acier inoxydable AISI 316, à tête fraisée, de 8 mm de diamètre et 60 mm de longueur, pour fixation d'élément non structural au support de béton durci.
Inclut: Implantation de la position de l'ancrage. Exécution de la perforation. Nettoyage de la poussière résultante. Introduction de l'ancrage. Vissage. Nettoyage des restes excédants.
Critère pour le métré: Nombre d'unités prévues, selon documentation graphique du Projet.
Critère pour le mémoire: On mesurera le nombre d'unités réellement exécutées selon les spécifications du Projet.

| Code | U | Désignation | Quantité | Prix | Montant |
|---|---|---|---|---|---|
| mt26wur305a | U | Ancrage mécanique avec douille à expansion en polyamide et vis en acier inoxydable AISI 316, à tête fraisée, de 8 mm de diamètre et 60 mm de longueur. (matériau) | 1 | 3.72 | 3.720 |
| mo113 | h | Ouvrier d'exécution I/OE1 construction. (main-d'œuvre) | 0.031 | 24.51 | 0.760 |
| % | % | Frais de chantier des unités d'ouvrage | 2 % | 4.480 | 0.090 |
|  |  | Coûts directs |  |  | 4.570 |

## Ressources

**mt26wur305a** U Ancrage mécanique avec douille à expansion en polyamide et vis en acier inoxydable AISI 316
Données techniques: Coût énergétique 1.935 MJ; Émission de CO2 0.235 kg; Code CED 17 04 05; Masse de l'élément 0.034 kg; Volume 0.000016 m3
Déchets:
- emballage: re150101 Emballages en papier et en carton. (composant de déchet); quantité 0.002 kg; Code CED 15 01 01; Masse de l'élément 1 kg; Volume 0.001333 m3
- emballage: re170203 Plastique. (composant de déchet); quantité 0.001 kg; Code CED 17 02 03; Masse de l'élément 1 kg; Volume 0.001667 m3
