# Arrêt de marches avec revêtement céramique ou en pierre naturelle, via un profilé pré-assemblé

- Propriété du fichier: CYPE Ingenieros S.A.
- Format: FIEBDC-3/2016
- Logiciel: Générateur de prix de la construction. CYPE Ingenieros, S.A.
- Date: 24/09/2024
- Devise: EUR
- Coûts indirects: 3 %
- Frais généraux: 13 %
- Bénéfice: 6 %
- TVA: 20 %

## F Aménagements et finitions

### FY Revêtements d'escaliers

#### FYN Nez de marches

**FYN040** m Arrêt de marches avec revêtement céramique ou en pierre naturelle, via un profilé pré-assemblé.
Réalisation d'un arrêt de marches avec un revêtement céramique ou en pierre naturelle, via profilé en aluminium anodisé, de 11 mm de hauteur, avec encoches antidérapantes de 20 mm de largeur. Comprend le nettoyage et la préparation de la surface support, l'implantation et la fixation du profilé avec un adhésif et la résolution des liaisons.
Inclut: Nettoyage et préparation de la surface support. Implantation. Découpe, mise en place et fixation du profilé. Résolution des liaisons.
Critère pour le métré: Longueur mesurée selon documentation graphique du Projet.
Critère pour le mémoire: On mesurera la longueur réellement exécutée selon les spécifications du Projet.

| Code | U | Désignation | Quantité | Prix | Montant |
|---|---|---|---|---|---|
| mt18rpe055b | m | Profilé en aluminium anodisé, de 11 mm de hauteur, avec encoches antidérapantes de 20 mm de largeur, pour arrêt de marches avec revêtement céramique ou en pierre naturelle. (matériau) | 1.05 | 7.5 | 7.875 |
| mo023 | h | Compagnon professionnel III/CP2 carreleur en revêtements de sols. (main-d'œuvre) | 0.058 | 29.25 | 1.697 |
| % | % | Frais de chantier des unités d'ouvrage | 2 % | 9.572 | 0.191 |
|  |  | Coûts directs |  |  | 9.763 |

Déchets:
- pose: mt18rpe055b; facteur de déchet 0.048

## Ressources

**mt18rpe055b** m Profilé en aluminium anodisé
Données techniques: Coût énergétique 27.688 MJ; Émission de CO2 2.080 kg; Code CED 17 04 02; Masse de l'élément 0.238 kg; Volume 0.000159 m3
Déchets:
- emballage: re170203 Plastique. (composant de déchet); quantité 0.005 kg; Code CED 17 02 03; Masse de l'élément 1 kg; Volume 0.001667 m3
