# Traitement contre les termites d'un élément structural en bois

- Propriété du fichier: CYPE Ingenieros S.A.
- Format: FIEBDC-3/2016
- Logiciel: Générateur de prix de la construction. CYPE Ingenieros, S.A.
- Date: 13/06/2024
- Devise: EUR
- Coûts indirects: 3 %
- Frais généraux: 13 %
- Bénéfice: 6 %
- TVA: 20 %

## G Structure et gros oeuvre

### GA Transformations et réparations

#### GAR Traitements préventifs et curatifs du bois

**GAR020** m² Traitement contre les termites d'un élément structural en bois.
Traitement préventif contre les termites d'élément structural en bois, par application, à la brosse, au pinceau ou au pistolet, de deux couches, de 0,24 l/m² chacune, de liquide protecteur. Comprend la suppression préalable des matériaux qui recouvrent l'élément à traiter, la protection des éléments du contour.
Inclut: Protection des éléments du contour. Application du traitement au pinceau.
Critère pour le métré: Surface mesurée selon documentation graphique du Projet.
Critère pour le mémoire: On mesurera la surface réellement exécutée selon les spécifications du Projet.

| Code | U | Désignation | Quantité | Prix | Montant |
|---|---|---|---|---|---|
| mt27tlr040 | l | Liquide protecteur incolore pour traitement antitermites des éléments en bois, à appliquer à la brosse, au pinceau ou au pistolet, ou par injection ou immersion. (matériau) | 0.48 | 13.18 | 6.326 |
| mo038 | h | Compagnon professionnel III/CP2 peintre. (main-d'œuvre) | 0.049 | 29.25 | 1.433 |
| mo076 | h | Ouvrier professionnel II/OP peintre. (main-d'œuvre) | 0.493 | 26.02 | 12.828 |
| % | % | Frais de chantier des unités d'ouvrage | 2 % | 20.587 | 0.412 |
|  |  | Coûts directs |  |  | 20.999 |

Déchets:
- pose: mt27tlr040; facteur de déchet 0.03

## Ressources

**mt27tlr040** l Liquide protecteur incolore pour traitement antitermites des éléments en bois
Données techniques: Coût énergétique 0.629 MJ; Émission de CO2 0.033 kg; Code CED 17 09 04; Masse de l'élément 0.816 kg; Volume 0.000544 m3
Déchets:
- emballage: re150104 Emballages métalliques. (composant de déchet); quantité 0.064 kg; Code CED 15 01 04; Masse de l'élément 1 kg; Volume 0.001667 m3
