# Connexion périmétrique entre le plancher en béton et la structure verticale du bâtiment, au renfort de planchers. Système "LATERLITE"

- Propriété du fichier: CYPE Ingenieros S.A.
- Format: FIEBDC-3/2016
- Logiciel: Générateur de prix de la construction. CYPE Ingenieros, S.A.
- Date: 13/06/2024
- Devise: EUR
- Coûts indirects: 3 %
- Frais généraux: 13 %
- Bénéfice: 6 %
- TVA: 20 %

## G Structure et gros oeuvre

### GA Transformations et réparations

#### GAT Transformations d'éléments en béton

**GAT160** m Connexion périmétrique entre le plancher en béton et la structure verticale du bâtiment, au renfort de planchers. Système "LATERLITE".
Connexion périmétrique entre le plancher en béton et la structure verticale du bâtiment, au renfort de planchers, via la disposition de connecteurs périmétriques en acier galvanisé, CentroStorico "LATERLITE", avec un espacement entre connecteurs de 60 cm, une barre en acier par connecteur qui est introduite et fixée au mur avec une cheville chimique et au connecteur avec un écrou, et barres en acier Fe E 500 pour chaînage, avec une quantité approximative de 4,3 kg/m, mises en place aux connecteurs périmétriques. Comprend le fil de fer à lier.
Inclut: Implantation de la connexion. Réalisation du trou. Nettoyage de la surface avec un équipement à air sous pression. Mise en place du connecteur. Application de la cheville chimique. Mise en place des armatures. Mise en place du chaînage aux connecteurs.
Critère pour le métré: Longueur mesurée selon documentation graphique du Projet.
Critère pour le mémoire: On mesurera la longueur réellement exécutée selon les spécifications du Projet.

| Code | U | Désignation | Quantité | Prix | Montant |
|---|---|---|---|---|---|
| mt07lat020c | U | Connecteur périmétrique en acier galvanisé, CentroStorico "LATERLITE", pour renfort de plancher en béton, composé d'un élément prismatique de 2,5 mm d'épaisseur, de 230x62x40 mm, avec des hébergements spéciaux dans les parois latérales pour les barres d'armature formant le chaînage périphérique et pour le treillis soudé, un guide pour percer dans le mur un trou incliné à 45° par rapport au plan horizontal, et une barre d'acier de 12 mm de diamètre et 315 mm de longueur fixée avec une cheville chimique dans le trou du mur et au connecteur avec un écrou. (matériau) | 1.67 | 14 | 23.380 |
| mt07aco050a | kg | Ferraille élaborée en atelier industriel avec barres en acier haute adhérence, Fe E 500, de divers diamètres. (matériau) | 4.3 | 2.62 | 11.266 |
| mt08var050 | kg | Fil de fer galvanisé pour attacher, de 1,30 mm de diamètre. (matériau) | 0.039 | 1.5 | 0.059 |
| mo077 | h | Ouvrier professionnel II/OP construction. (main-d'œuvre) | 0.617 | 26.02 | 16.054 |
| mo043 | h | Compagnon professionnel III/CP2 ferrailleur. (main-d'œuvre) | 0.053 | 30.72 | 1.628 |
| mo090 | h | Ouvrier professionnel II/OP ferrailleur. (main-d'œuvre) | 0.053 | 27.32 | 1.448 |
| % | % | Frais de chantier des unités d'ouvrage | 2 % | 53.835 | 1.077 |
|  |  | Coûts directs |  |  | 54.912 |

Déchets:
- pose: mt07aco050a Ferraille élaborée en atelier industriel avec barres en acier haute adhérence, Fe E 500, de divers diamètres; facteur de déchet 0.0075
- pose: mt08var050 Fil de fer galvanisé pour attacher, de 1,30 mm de diamètre; facteur de déchet 0.0038

## Ressources

**mt07lat020c** U Connecteur périmétrique en acier galvanisé
Données techniques: Coût énergétique 6.542 MJ; Émission de CO2 0.511 kg
Déchets:
- emballage: re150101 Emballages en papier et en carton. (composant de déchet); quantité 0.09 kg; Code CED 15 01 01; Masse de l'élément 1 kg; Volume 0.001333 m3
- emballage: re170203 Plastique. (composant de déchet); quantité 0.045 kg; Code CED 17 02 03; Masse de l'élément 1 kg; Volume 0.001667 m3

**mt07aco050a** kg Ferraille élaborée en atelier industriel avec barres en acier haute adhérence, Fe E 500, de divers diamètres
Données techniques: Coût énergétique 9.830 MJ; Émission de CO2 0.510 kg; Code CED 17 04 05; Masse de l'élément 1 kg; Volume 0.000476 m3

**mt08var050** kg Fil de fer galvanisé pour attacher, de 1,30 mm de diamètre
Données techniques: Coût énergétique 25.100 MJ; Émission de CO2 2.560 kg; Code CED 17 04 05; Masse de l'élément 1 kg; Volume 0.000476 m3
