# Couverture cintrée autoportante, simple peau, profils autoportants en tôle métallique

- Propriété du fichier: CYPE Ingenieros S.A.
- Format: FIEBDC-3/2016
- Logiciel: Générateur de prix de la construction. CYPE Ingenieros, S.A.
- Date: 24/10/2024
- Devise: EUR
- Coûts indirects: 3 %
- Frais généraux: 13 %
- Bénéfice: 6 %
- TVA: 20 %

## G Structure et gros oeuvre

### GC Charpentes et couvertures autoportantes

#### GCC Couvertures autoportantes

**GCC010** m² Couverture cintrée autoportante, simple peau, profils autoportants en tôle métallique.
Couverture cintrée autoportante, simple peau, de profils autoportants en tôle en alliage d'aluminium EN AW-5754, de forme nervurée, finition naturelle, de 1,50 mm d'épaisseur et 250 mm de hauteur du profilé, fixés mécaniquement à une structure support. Comprend les éléments de fixation des profilés autoportants à la structure, les vis autoforeuses à tôle pour l'assemblage des profilés autoportants entre eux, les vis autoforeuses pour la fixation des profilés autoportants à la structure, les rondelles de scellement, les tendeurs et les câbles en acier.
Critère d'évaluation économique: Le prix ne comprend ni la structure support ni la résolution des points singuliers.
Inclut: Implantation. Préparation des profils cintrés autoportants. Mise en place et fixation provisoire des profils cintrés autoportants à la structure support. Aplomb et nivellement. Fixation provisoire des profils cintrés autoportants à la structure support.
Critère pour le métré: Surface mesurée en projection horizontale, selon documentation graphique du Projet.
Critère pour le mémoire: On mesurera, en projection horizontale, la surface réellement exécutée selon les spécifications du Projet.

| Code | U | Désignation | Quantité | Prix | Montant |
|---|---|---|---|---|---|
| mt07cca020k | m² | Profilé cintré autoportant en tôle en alliage d'aluminium EN AW-5754, de forme nervurée, finition naturelle, de 1,5 mm d'épaisseur et 250 mm de hauteur du profilé, avec éléments de fixation des profilés autoportants à la structure, vis autoforeuses à tôle pour l'assemblage des profilés autoportants entre eux, vis autoforeuses pour la fixation des profilés autoportants à la structure, rondelles de scellement, tendeurs et câbles en acier; pour couvertures autoportantes. (matériau) | 1.1 | 45.88 | 50.468 |
| mq07gte010b | h | Grue autopropulsée à bras télescopique avec une capacité d'élévation de 20 t et 20 m de hauteur maximale de travail. (matériel) | 0.093 | 63.84 | 5.937 |
| mq07ple010fc | U | Location par jour de plateforme élévatrice à ciseaux, moteur diesel, de 10 m de hauteur maximale de travail, y compris la maintenance et l'assurance de responsabilité civile. (matériel) | 0.023 | 79.39 | 1.826 |
| mo018 | h | Compagnon professionnel III/CP2 menuisier PVC et métal. (main-d'œuvre) | 0.197 | 29.71 | 5.853 |
| mo059 | h | Ouvrier professionnel II/OP menuisier PVC et métal. (main-d'œuvre) | 0.197 | 26.1 | 5.142 |
| % | % | Frais de chantier des unités d'ouvrage | 2 % | 69.226 | 1.385 |
|  |  | Coûts directs |  |  | 70.611 |

Déchets:
- pose: mt07cca020k; facteur de déchet 0.024

## Ressources

**mt07cca020k** m² Profilé cintré autoportant en tôle en alliage d'aluminium EN AW-5754
Données techniques: Coût énergétique 758.913 MJ; Émission de CO2 55.808 kg; Code CED 17 04 02; Masse de l'élément 6.76 kg; Volume 0.004507 m3
Déchets:
- emballage: re170203 Plastique. (composant de déchet); quantité 0.022 kg; Code CED 17 02 03; Masse de l'élément 1 kg; Volume 0.001667 m3
