# Poutrelle préfabriquée en béton précontraint, imitation bois

- Propriété du fichier: CYPE Ingenieros S.A.
- Format: FIEBDC-3/2016
- Logiciel: Générateur de prix de la construction. CYPE Ingenieros, S.A.
- Date: 13/06/2024
- Devise: EUR
- Coûts indirects: 3 %
- Frais généraux: 13 %
- Bénéfice: 6 %
- TVA: 20 %

## G Structure et gros oeuvre

### GO Poteaux, poutres et ossatures

#### GOF Béton préfabriqué

**GOF050** U Poutrelle préfabriquée en béton précontraint, imitation bois.
Poutrelle préfabriquée en béton précontraint, de 16x9x500 cm, avec terminaison droite aux deux extrémités, avec barres en acier de précontrainte, de 5 mm de diamètre, avec un moment fléchissant maximum de 12 kN·m, finition imitation bois, avec une couche de lasure.
Inclut: Implantation des poutrelles. Mise en place et fixation provisoire de la poutrelle. Ajustez la position et le nivellement. Montage et démontage des étais complémentaires.
Critère pour le métré: Nombre d'unités prévues, selon documentation graphique du Projet.
Critère pour le mémoire: On mesurera le nombre d'unités réellement exécutées selon les spécifications du Projet.

| Code | U | Désignation | Quantité | Prix | Montant |
|---|---|---|---|---|---|
| mt07pha075ai | U | Poutrelle préfabriquée en béton précontraint, de 16x9x500 cm, avec terminaison droite aux deux extrémités, avec barres en acier de précontrainte, de 5 mm de diamètre, avec un moment fléchissant maximum de 12 kN·m, finition imitation bois, avec une couche de lasure. (matériau) | 1 | 238.47 | 238.470 |
| mo020 | h | Compagnon professionnel III/CP2 construction. (main-d'œuvre) | 0.246 | 29.25 | 7.196 |
| mo113 | h | Ouvrier d'exécution I/OE1 construction. (main-d'œuvre) | 0.641 | 24.51 | 15.711 |
| % | % | Frais de chantier des unités d'ouvrage | 2 % | 261.377 | 5.228 |
|  |  | Coûts directs |  |  | 266.605 |

Déchets:
- pose: mt07pha075ai; facteur de déchet 0.0235419

## Ressources

**mt07pha075ai** U Poutrelle préfabriquée en béton précontraint
Données techniques: Coût énergétique 407.191 MJ; Émission de CO2 32.330 kg; Code CED 17 01 01; Masse de l'élément 190 kg; Volume 0.126667 m3
Déchets:
- emballage: re170201 Bois. (composant de déchet); quantité 0.691 kg; Code CED 17 02 01; Masse de l'élément 1 kg; Volume 0.000909 m3
- emballage: re170203 Plastique. (composant de déchet); quantité 0.273 kg; Code CED 17 02 03; Masse de l'élément 1 kg; Volume 0.001667 m3
