# Démontage d'un parquet sur lambourdes dans un plancher en bois

- Propriété du fichier: CYPE Ingenieros S.A.
- Format: FIEBDC-3/2016
- Logiciel: Générateur de prix de la construction. CYPE Ingenieros, S.A.
- Date: 11/06/2025
- Devise: EUR
- Coûts indirects: 3 %
- Frais généraux: 13 %
- Bénéfice: 6 %
- TVA: 20 %

## G Structure et gros oeuvre

### GP Planchers

#### GPD Démolition

**GPD090** m² Démontage d'un parquet sur lambourdes dans un plancher en bois.
Démontage d'un parquet massif sur lambourdes de 3 cm d'épaisseur, de planches à rainures et languettes en bois, clouées aux poutrelles du plancher, avec des moyens manuels, et chargement manuel dans le camion ou la benne.
Critère d'évaluation économique: Le prix comprend le démontage des éléments de fixation.
Inclut: Démontage de l'élément. Retrait et stockage du matériau démonté. Nettoyage des restes d'ouvrage. Chargement manuel des décombres dans le camion ou la benne.
Critère pour le métré: Surface mesurée selon documentation graphique du Projet.
Critère pour le mémoire: On mesurera la surface réellement démontée selon les spécifications du Projet.

| Code | U | Désignation | Quantité | Prix | Montant |
|---|---|---|---|---|---|
| mo113 | h | Ouvrier d'exécution I/OE1 construction. (main-d'œuvre) | 0.214 | 25.69 | 5.498 |
| % | % | Frais de chantier des unités d'ouvrage | 2 % | 5.498 | 0.110 |
|  |  | Coûts directs |  |  | 5.608 |

Déchets:
- démolition: ruo170201 Bois. (composant de déchet); quantité 1.433 kg; Code CED 17 02 01; Masse de l'élément 1 kg; Volume 0.000909 m3
