# Rupteurs thermiques pour planchers unidirectionnels "PLANCHERS ACOR"

- Propriété du fichier: CYPE Ingenieros S.A.
- Format: FIEBDC-3/2016
- Logiciel: Générateur de prix de la construction. CYPE Ingenieros, S.A.
- Date: 24/10/2024
- Devise: EUR
- Coûts indirects: 3 %
- Frais généraux: 13 %
- Bénéfice: 6 %
- TVA: 20 %

## G Structure et gros oeuvre

### GP Planchers

#### GPH Poutrelles et entrevous

**GPH070** m Rupteurs thermiques pour planchers unidirectionnels "PLANCHERS ACOR".
Rupteurs thermiques RTK en polystyrène expansé, de 20 cm de hauteur, pour isolation d'un pont en about de plancher, compatibles avec le système de plancher intermédiaire, EcoB "PLANCHERS ACOR" avec des entrevous de béton de 16 cm de hauteur, 4 cm de dalle de compression et 60 cm d'entraxe, en considérant 60% de rupteurs transversaux et 40% de rupteurs longitudinaux et un coefficient de transmission thermique linéique moyen de 0,27 W/(mK).
Inclut: Implantation. Préparation et découpe des rupteurs. Mise en place des rupteurs.
Critère pour le métré: Longueur mesurée selon documentation graphique du Projet.
Critère pour le mémoire: On mesurera la longueur réellement exécutée selon les spécifications du Projet.

| Code | U | Désignation | Quantité | Prix | Montant |
|---|---|---|---|---|---|
| mt07rpa010b | U | Rupteur thermique transversal RTK2 T 20/S, en polystyrène expansé, 530x80x200 mm, de 20 cm de hauteur, pour planchers unidirectionnels "PLANCHERS ACOR" avec un entraxe de poutrelles de 60 cm. (matériau) | 1.02 | 4.36 | 4.447 |
| mt07rpa020b | U | Rupteur thermique longitudinal RTK2 L 20, en polystyrène expansé, 1200x80x200 mm, de 20 cm de hauteur, pour planchers unidirectionnels "PLANCHERS ACOR". (matériau) | 0.34 | 11.38 | 3.869 |
| mo042 | h | Compagnon professionnel III/CP2 du béton. (main-d'œuvre) | 0.08 | 30.72 | 2.458 |
| mo089 | h | Ouvrier professionnel II/OP du béton. (main-d'œuvre) | 0.08 | 27.32 | 2.186 |
| % | % | Frais de chantier des unités d'ouvrage | 2 % | 12.960 | 0.259 |
|  |  | Coûts directs |  |  | 13.219 |

## Ressources

**mt07rpa010b** U Rupteur thermique transversal RTK2 T 20/S
Données techniques: Coût énergétique 6.729 MJ; Émission de CO2 0.323 kg
Déchets:
- emballage: re150101 Emballages en papier et en carton. (composant de déchet); quantité 0.032 kg; Code CED 15 01 01; Masse de l'élément 1 kg; Volume 0.001333 m3

**mt07rpa020b** U Rupteur thermique longitudinal RTK2 L 20
Données techniques: Coût énergétique 15.238 MJ; Émission de CO2 0.698 kg
Déchets:
- emballage: re150101 Emballages en papier et en carton; quantité 0.032 kg
