# Élément de fixation

- Propriété du fichier: CYPE Ingenieros S.A.
- Format: FIEBDC-3/2016
- Logiciel: Générateur de prix de la construction. CYPE Ingenieros, S.A.
- Date: 11/06/2025
- Devise: EUR
- Coûts indirects: 3 %
- Frais généraux: 13 %
- Bénéfice: 6 %
- TVA: 20 %

## G Structure et gros oeuvre

### GX Ancrages

#### GXM Fixations mécaniques

**GXM040** U Élément de fixation.
Élément de fixation composé de tige filetée en acier inoxydable A2, avec marquage de mise en place, EQ-A2 M16/190 "INDEX", de 16 mm de diamètre et 190 mm de longueur, écrou et rondelle.
Inclut: Insertion de l'élément de fixation. Application du couple de serrage avec une clé dynamométrique.
Critère pour le métré: Nombre d'unités prévues, selon documentation graphique du Projet.
Critère pour le mémoire: On mesurera le nombre d'unités réellement exécutées selon les spécifications du Projet.

| Code | U | Désignation | Quantité | Prix | Montant |
|---|---|---|---|---|---|
| mt26ind257rd | U | Élément de fixation composé de tige filetée en acier inoxydable A2, avec marquage de mise en place, EQ-A2 M16/190 "INDEX", de 16 mm de diamètre et 190 mm de longueur, écrou et rondelle. (matériau) | 1 | 11.68 | 11.680 |
| mo020 | h | Compagnon professionnel III/CP2 construction. (main-d'œuvre) | 0.04 | 30.66 | 1.226 |
| mo112 | h | Ouvrier d'exécution I/OE2 construction. (main-d'œuvre) | 0.04 | 26.53 | 1.061 |
| % | % | Frais de chantier des unités d'ouvrage | 2 % | 13.967 | 0.279 |
|  |  | Coûts directs |  |  | 14.246 |

Déchets:
- pose: mt26ind257rd; facteur de déchet 0.0045

## Ressources

**mt26ind257rd** U Élément de fixation composé de tige filetée en acier inoxydable A2
Données techniques: Coût énergétique 18.256 MJ; Émission de CO2 2.306 kg; Code CED 17 04 05; Masse de l'élément 0.302 kg; Volume 0.000144 m3
Déchets:
- emballage: re170203 Plastique. (composant de déchet); quantité 0.04 kg; Code CED 17 02 03; Masse de l'élément 1 kg; Volume 0.001667 m3
