# Lest ou contrepoids en béton massif pour stabiliser la façade

- Propriété du fichier: CYPE Ingenieros S.A.
- Format: FIEBDC-3/2016
- Logiciel: Générateur de prix de la construction. CYPE Ingenieros, S.A.
- Date: 11/06/2025
- Devise: EUR
- Coûts indirects: 3 %
- Frais généraux: 13 %
- Bénéfice: 6 %
- TVA: 20 %

## P Interventions préalables

### PA Étaiement d'éléments de structure

#### PAM Étaiement de façades

**PAM030** U Lest ou contrepoids en béton massif pour stabiliser la façade.
Lest ou contrepoids en béton massif, pour fixation d'un stabilisateur de façade, de 1x2x2 m, réalisé avec béton C12/15 (X0(F); D10; S3; Cl 1,0) prêt à l'emploi et coulage depuis le camion; montage et démontage de système de coffrage récupérable, réalisé avec panneaux métalliques, amortissables en 200 utilisations. Comprend le film de polyéthylène pour la protection du revêtement de sol existant sur la voie publique et liquide décoffrant, pour éviter l'adhérence du béton au coffrage.
Critère d'évaluation économique: Le prix comprend la démolition du lest ou du contrepoids avec un marteau-piqueur et le chargement manuel des décombres dans le camion ou la benne.
Inclut: Implantation. Mise en place du film de polyéthylène. Montage du système de coffrage. Coulage et compactage du béton. Couronnement et arase de l'élément. Démontage du système de coffrage. Séchage du béton. Démolition de l'élément. Fragmentation des décombres en pièces maniables. Retrait et stockage des décombres. Chargement manuel des décombres dans le camion ou la benne.
Critère pour le métré: Nombre d'unités prévues, selon documentation graphique du Projet.
Critère pour le mémoire: On mesurera le nombre d'unités réellement exécutées selon les spécifications du Projet.

| Code | U | Désignation | Quantité | Prix | Montant |
|---|---|---|---|---|---|
| mt16png010c | m² | Film de polyéthylène de 0,15 mm d'épaisseur et 138 g/m² de masse surfacique. (matériau) | 2.2 | 0.3 | 0.660 |
| mt08eme040 | m² | Panneaux métalliques de plusieurs dimensions, pour coffrer des éléments en béton. (matériau) | 0.06 | 52 | 3.120 |
| mt50spa052b | m | Grosse planche en bois de pin, de 20x7,2 cm. (matériau) | 0.24 | 6.32 | 1.517 |
| mt50spa081a | U | Étai métallique télescopique, allant jusqu'à 3 m de hauteur. (matériau) | 0.16 | 19.25 | 3.080 |
| mt08eme051a | m | Feuillard en acier galvanisé, pour coffrage métallique. (matériau) | 1.2 | 0.29 | 0.348 |
| mt08var050 | kg | Fil de fer galvanisé pour attacher, de 1,30 mm de diamètre. (matériau) | 0.6 | 1.5 | 0.900 |
| mt08var060 | kg | Pointes d'acier de 20x100 mm. (matériau) | 1.2 | 8.75 | 10.500 |
| mt08dba010b | l | Agent démoulant, à base d'huiles spéciales, émulsionnable à l'eau, pour coffrages métalliques, phénoliques ou en bois. (matériau) | 0.36 | 1.8 | 0.648 |
| mt10hmf030b | m³ | Béton massif C12/15 (X0(F); D10; S3; Cl 1,0), prêt à l'emploi, selon NF EN 206. (matériau) | 4.4 | 110.74 | 487.256 |
| mq05mai030 | h | Marteau pneumatique. (matériel) | 18.547 | 4.57 | 84.760 |
| mq05pdm010a | h | Compresseur portable électrique 2 m³/min de débit. (matériel) | 9.274 | 4.27 | 39.600 |
| mo044 | h | Compagnon professionnel III/CP2 coffreur. (main-d'œuvre) | 4.483 | 32.19 | 144.308 |
| mo091 | h | Ouvrier professionnel II/OP coffreur. (main-d'œuvre) | 5.977 | 28.63 | 171.122 |
| mo045 | h | Compagnon professionnel III/CP2 bétonneur. (main-d'œuvre) | 0.249 | 32.19 | 8.015 |
| mo092 | h | Ouvrier professionnel II/OP bétonneur. (main-d'œuvre) | 1.245 | 28.63 | 35.644 |
| mo113 | h | Ouvrier d'exécution I/OE1 construction. (main-d'œuvre) | 9.962 | 25.69 | 255.924 |
| mo112 | h | Ouvrier d'exécution I/OE2 construction. (main-d'œuvre) | 29.885 | 26.53 | 792.849 |
| % | % | Frais de chantier des unités d'ouvrage | 2 % | 2040.251 | 40.805 |
|  |  | Coûts directs |  |  | 2081.056 |

Déchets:
- pose: mt16png010c Film de polyéthylène de 0,15 mm d'épaisseur et 138 g/m² de masse surfacique; facteur de déchet 0.06
- pose: mt08eme040 Panneaux métalliques de plusieurs dimensions, pour coffrer des éléments en béton; facteur de déchet 1
- pose: mt50spa052b Grosse planche en bois de pin, de 20x7,2 cm; facteur de déchet 1
- pose: mt50spa081a Étai métallique télescopique, allant jusqu'à 3 m de hauteur; facteur de déchet 1
- pose: mt08eme051a Feuillard en acier galvanisé, pour coffrage métallique; facteur de déchet 1
- pose: mt08var050 Fil de fer galvanisé pour attacher, de 1,30 mm de diamètre; facteur de déchet 0.0038
- pose: mt08var060 Pointes d'acier de 20x100 mm; facteur de déchet 0.0045
- pose: mt08dba010b Agent démoulant, à base d'huiles spéciales, émulsionnable à l'eau, pour coffrages métalliques, phénoliques ou en bois; facteur de déchet 0.07
- pose: mt10hmf030b Béton massif C12/15 (X0(F); D10; S3; Cl 1,0), prêt à l'emploi, selon NF EN 206; facteur de déchet 0.0011159

## Ressources

**mt16png010c** m² Film de polyéthylène de 0,15 mm d'épaisseur et 138 g/m² de masse surfacique
Données techniques: Coût énergétique 21.237 MJ; Émission de CO2 0.786 kg; Code CED 17 06 04; Masse de l'élément 0.138 kg; Volume 0.00023 m3
Déchets:
- emballage: re170203 Plastique. (composant de déchet); quantité 0.024 kg; Code CED 17 02 03; Masse de l'élément 1 kg; Volume 0.001667 m3

**mt08eme040** m² Panneaux métalliques de plusieurs dimensions, pour coffrer des éléments en béton
Données techniques: Coût énergétique 449.920 MJ; Émission de CO2 18.240 kg; Code CED 17 04 05; Masse de l'élément 32 kg; Volume 0.015238 m3

**mt50spa052b** m Grosse planche en bois de pin, de 20x7,2 cm
Données techniques: Coût énergétique 1124.755 MJ; Émission de CO2 -15.401 kg; Code CED 17 02 01; Masse de l'élément 8.28 kg; Volume 0.007527 m3

**mt50spa081a** U Étai métallique télescopique, allant jusqu'à 3 m de hauteur
Données techniques: Coût énergétique 139.194 MJ; Émission de CO2 5.643 kg; Code CED 17 04 05; Masse de l'élément 9.9 kg; Volume 0.004714 m3

**mt08eme051a** m Feuillard en acier galvanisé, pour coffrage métallique
Données techniques: Coût énergétique 5.62e-05 MJ; Émission de CO2 2.28e-06 kg; Code CED 17 04 05; Masse de l'élément 0.000004 kg

**mt08var050** kg Fil de fer galvanisé pour attacher, de 1,30 mm de diamètre
Données techniques: Coût énergétique 25.100 MJ; Émission de CO2 2.560 kg; Code CED 17 04 05; Masse de l'élément 1 kg; Volume 0.000476 m3

**mt08var060** kg Pointes d'acier de 20x100 mm
Données techniques: Coût énergétique 14.060 MJ; Émission de CO2 0.570 kg; Code CED 17 04 05; Masse de l'élément 1 kg; Volume 0.000476 m3

**mt08dba010b** l Agent démoulant, à base d'huiles spéciales, émulsionnable à l'eau, pour coffrages métalliques, phénoliques ou en bois
Données techniques: Coût énergétique 82.820 MJ; Émission de CO2 4.477 kg; Code CED 17 09 04; Masse de l'élément 0.932 kg; Volume 0.000621 m3
Déchets:
- emballage: re150104 Emballages métalliques. (composant de déchet); quantité 0.042 kg; Code CED 15 01 04; Masse de l'élément 1 kg; Volume 0.001667 m3

**mt10hmf030b** m³ Béton massif C12/15 (X0(F); D10; S3; Cl 1,0), prêt à l'emploi, selon NF EN 206
Données techniques: Coût énergétique 1840.000 MJ; Émission de CO2 230.000 kg; Code CED 17 01 01; Masse de l'élément 2300 kg; Volume 1.533333 m3
