# Essai non destructif: scléromètre

- Propriété du fichier: CYPE Ingenieros S.A.
- Format: FIEBDC-3/2016
- Logiciel: Générateur de prix de la construction. CYPE Ingenieros, S.A.
- Date: 24/10/2024
- Devise: EUR
- Coûts indirects: 3 %
- Frais généraux: 13 %
- Bénéfice: 6 %
- TVA: 20 %

## P Interventions préalables

### PP Étude des pathologies

#### PPX Essais in situ

**PPX110** U Essai non destructif: scléromètre.
Essai non destructif consistant à déterminer la résistance du béton dans poutre, à l'aide d'un scléromètre, pour mettre en relation la dureté superficielle du béton et sa résistance à la compression. Ne comprend ni l'excavation ni le repositionnement des revêtements.
Inclut: Réalisation de l'essai.
Critère pour le métré: Nombre d'unités prévues, selon documentation graphique du Projet.
Critère pour le mémoire: On mesurera le nombre d'unités réellement exécutées selon les spécifications du Projet.

| Code | U | Désignation | Quantité | Prix | Montant |
|---|---|---|---|---|---|
| mt49hpa060c | U | Essai pour déterminer l'indice de dureté superficielle du béton dans une poutre, via l'utilisation de scléromètre, selon NF EN 12504-2, sans inclure l'ouverture, ni le repositionnement des revêtements ou recouvrements. (matériau) | 1 | 8.98 | 8.980 |
| % | % | Frais de chantier des unités d'ouvrage | 2 % | 8.980 | 0.180 |
|  |  | Coûts directs |  |  | 9.160 |
