# Essai statique de mise en charge de plancher

- Propriété du fichier: CYPE Ingenieros S.A.
- Format: FIEBDC-3/2016
- Logiciel: Générateur de prix de la construction. CYPE Ingenieros, S.A.
- Date: 13/06/2024
- Devise: EUR
- Coûts indirects: 3 %
- Frais généraux: 13 %
- Bénéfice: 6 %
- TVA: 20 %

## P Interventions préalables

### PP Étude des pathologies

#### PPX Essais in situ

**PPX190** U Essai statique de mise en charge de plancher.
Exécution d'essai statique de mise en charge d'un plancher de 30 m² de surface et jusqu'à 500 kg/m² de surcharge, pendant un cycle. Ne comprend pas les éléments de charge, l'étaiement de sécurité, la charge et la décharge, ni la préparation des tests de charge. Comprend le rapport technique.
Inclut: Réalisation de l'essai.
Critère pour le métré: Nombre d'unités prévues, selon documentation graphique du Projet.
Critère pour le mémoire: On mesurera le nombre d'unités réellement exécutées selon les spécifications du Projet.

| Code | U | Désignation | Quantité | Prix | Montant |
|---|---|---|---|---|---|
| mt49epc010k1a | U | Essai statique de mise en charge dans un plancher de 30 m² de surface et jusqu'à 500 kg/m² de surcharge, d'un cycle de durée. (matériau) | 1 | 1514.54 | 1514.540 |
| % | % | Frais de chantier des unités d'ouvrage | 2 % | 1514.540 | 30.291 |
|  |  | Coûts directs |  |  | 1544.831 |
