# Essai sur profilé en aluminium pour menuiserie

- Propriété du fichier: CYPE Ingenieros S.A.
- Format: FIEBDC-3/2016
- Logiciel: Générateur de prix de la construction. CYPE Ingenieros, S.A.
- Date: 13/06/2024
- Devise: EUR
- Coûts indirects: 3 %
- Frais généraux: 13 %
- Bénéfice: 6 %
- TVA: 20 %

## Q Contrôle de qualité et essais

### QC Menuiserie

#### QCM Métallique

**QCM010** U Essai sur profilé en aluminium pour menuiserie.
Essais à réaliser en laboratoire accrédité dans le domaine technique correspondant, sur un échantillon, pris sur chantier, d'un profilé en aluminium utilisé dans la fabrication d'une menuiserie, pour la détermination des caractéristiques suivantes: mesures et tolérances (inertie du profilé) selon NF EN 755-9, épaisseur du film anodisé selon NF EN 12373-3, masse par unité de surface du film anodisé selon NF EN 12373-2. Comprend le déplacement au site et le rapport des résultats.
Inclut: Déplacement sur chantier. Prise d'échantillons. Réalisation des essais. Rédaction d'un rapport des résultats des essais réalisés.
Critère pour le métré: Essai à réaliser, selon documentation du Plan de contrôle de qualité.

| Code | U | Désignation | Quantité | Prix | Montant |
|---|---|---|---|---|---|
| mt49des010 | U | Répercussion de déplacement sur site pour la prise d'échantillons. (matériau) | 1 | 0.74 | 0.740 |
| mt49alc020 | U | Prise sur chantier d'échantillons d'éléments de menuiserie en aluminium anodisé. (matériau) | 1 | 32.02 | 32.020 |
| mt49alc080 | U | Essai pour déterminer les mesures et les tolérances d'un profilé en aluminium anodisé (inertie), selon NF EN 755-9. (matériau) | 1 | 71.71 | 71.710 |
| mt49alc040 | U | Essai pour déterminer l'épaisseur d'un film anodisé par la méthode des courants de Foucault, selon NF EN 12373-3. (matériau) | 1 | 168.15 | 168.150 |
| mt49alc060 | U | Essai pour déterminer la masse par unité de surface d'un film anodisé, selon NF EN 12373-2. (matériau) | 1 | 99.99 | 99.990 |
| mt49alc030 | U | Rapport des résultats des essais réalisés sur un échantillon de menuiserie en aluminium anodisé. (matériau) | 1 | 96.06 | 96.060 |
| % | % | Frais de chantier des unités d'ouvrage | 2 % | 468.670 | 9.373 |
|  |  | Coûts directs |  |  | 478.043 |
