# Location de cabine de toilettes portable sans raccordement au réseau, avec WC chimique

- Propriété du fichier: CYPE Ingenieros S.A.
- Format: FIEBDC-3/2016
- Logiciel: Générateur de prix de la construction. CYPE Ingenieros, S.A.
- Date: 04/02/2026
- Devise: EUR
- Coûts indirects: 3 %
- Frais généraux: 13 %
- Bénéfice: 6 %
- TVA: 20 %

## S Sécurité et santé

### SP Installations provisoires d'hygiène et de bien-être

#### SPC Cabines (location/construction/adaptation des locaux)

**SPC010** U Location de cabine de toilettes portable sans raccordement au réseau, avec WC chimique.
Mois de location de cabine de toilettes portable en polyéthylène, de 1,20 m de largeur, de 1,20 m de profondeur et de 2,35 m de hauteur couleur grise, sans raccordement au réseau, avec WC chimique anaérobie avec système de décharge par pompe à pied et plafond translucide pour laisser passer la lumière; avec miroir et porte avec serrure.
Critère d'évaluation économique: Le prix comprend le nettoyage et la maintenance de le WC portable pendant la période de location, mais il ne comprend pas le transport.
Inclut: Montage et vérification.
Critère pour le métré: Nombre d'unités prévues, selon Plan général de coordination en matière de sécurité et de protection de la santé.
Critère pour le mémoire: Amortissement sous forme de location mensuelle, selon les conditions définies dans le contrat souscrit avec l'entreprise fournisseur.

| Code | U | Désignation | Quantité | Prix | Montant |
|---|---|---|---|---|---|
| mt50cas005a | U | Mois de location de cabine de toilettes portable en polyéthylène, de 1,2 m de largeur, de 1,2 m de profondeur et de 2,35 m de hauteur couleur grise, sans raccordement au réseau, avec WC chimique anaérobie avec système de décharge par pompe à pied et plafond translucide pour laisser passer la lumière; avec miroir et porte avec serrure. (matériau) | 1 | 184.32 | 184.320 |
| % | % | Frais de chantier des unités d'ouvrage | 2 % | 184.320 | 3.686 |
|  |  | Coûts directs |  |  | 188.006 |
