# Marque routière transversale

- Propriété du fichier: CYPE Ingenieros S.A.
- Format: FIEBDC-3/2016
- Logiciel: Générateur de prix de la construction. CYPE Ingenieros, S.A.
- Date: 13/06/2024
- Devise: EUR
- Coûts indirects: 3 %
- Frais généraux: 13 %
- Bénéfice: 6 %
- TVA: 20 %

## S Sécurité et santé

### SS Signalisation de chantier

#### SSH Signalisation horizontale

**SSH020** m Marque routière transversale.
Application manuelle de peinture plastique pour extérieur, à base de résines acryliques, couleur jaune, finition satiné, texture lisse, pour marque routière transversale discontinue, de 40 cm de largeur, pour ligne de cédez le passage.
Inclut: Prémarquage. Application manuelle du mélange.
Critère pour le métré: Longueur mesurée selon Plan général de coordination en matière de sécurité et de protection de la santé.
Critère pour le mémoire: On mesurera, à bande courante, la longueur réellement exécutée selon spécifications d'Étude ou d'Étude Basique de Sécurité et Santé.

| Code | U | Désignation | Quantité | Prix | Montant |
|---|---|---|---|---|---|
| mt27mvp010f | l | Peinture plastique pour extérieur, à base de résines acryliques, couleur jaune, finition satiné, texture lisse (matériau) | 0.081 | 15.83 | 1.282 |
| mo119 | h | Compagnon professionnel III/CP2 Sécurité et Santé. (main-d'œuvre) | 0.029 | 29.25 | 0.848 |
| mo120 | h | Ouvrier Sécurité et Santé. (main-d'œuvre) | 0.015 | 24.51 | 0.368 |
| % | % | Frais de chantier des unités d'ouvrage | 2 % | 2.498 | 0.050 |
|  |  | Coûts directs |  |  | 2.548 |

Déchets:
- pose: mt27mvp010f Peinture plastique pour extérieur, à base de résines acryliques, couleur jaune, finition satiné, texture lisse; facteur de déchet 0.0275

## Ressources

**mt27mvp010f** l Peinture plastique pour extérieur, à base de résines acryliques, couleur jaune, finition satiné, texture lisse
Données techniques: Coût énergétique 31.337 MJ; Émission de CO2 1.599 kg; Code CED 08 01 11; Masse de l'élément 1.7 kg; Volume 0.001889 m3
Déchets:
- emballage: re170203 Plastique. (composant de déchet); quantité 0.032 kg; Code CED 17 02 03; Masse de l'élément 1 kg; Volume 0.001667 m3
