# Patère pour salle de bain. Fixation au profilé décoratif

- Propriété du fichier: CYPE Ingenieros S.A.
- Format: FIEBDC-3/2016
- Logiciel: Générateur de prix de la construction. CYPE Ingenieros, S.A.
- Date: 25/10/2024
- Devise: EUR
- Coûts indirects: 3 %
- Frais généraux: 13 %
- Bénéfice: 6 %
- TVA: 20 %

## T Équipements techniques

### TB Équipements sanitaires

#### TBA Accessoires

**TBA100** U Patère pour salle de bain. Fixation au profilé décoratif.
Patère pour salle de bain, double, sur support en verre couleur blanche crème. Fixation au profilé décoratif.
Critère d'évaluation économique: Le prix ne comprend pas le profilé décoratif.
Inclut: Implantation. Mise en place.
Critère pour le métré: Nombre d'unités prévues, selon documentation graphique du Projet.
Critère pour le mémoire: On mesurera le nombre d'unités réellement mises en place selon les spécifications du Projet.

| Code | U | Désignation | Quantité | Prix | Montant |
|---|---|---|---|---|---|
| mt31sch090aa | U | Patère pour salle de bain, double, sur support en verre couleur blanche crème, à suspendre du profilé décoratif. (matériau) | 1 | 309.67 | 309.670 |
| mo107 | h | Ouvrier professionnel II/OP plombier. (main-d'œuvre) | 0.113 | 25.99 | 2.937 |
| % | % | Frais de chantier des unités d'ouvrage | 2 % | 312.607 | 6.252 |
|  |  | Coûts directs |  |  | 318.859 |
