# Sèche-mains avec robinet incorporé

- Propriété du fichier: CYPE Ingenieros S.A.
- Format: FIEBDC-3/2016
- Logiciel: Générateur de prix de la construction. CYPE Ingenieros, S.A.
- Date: 13/06/2024
- Devise: EUR
- Coûts indirects: 3 %
- Frais généraux: 13 %
- Bénéfice: 6 %
- TVA: 20 %

## T Équipements techniques

### TB Équipements sanitaires

#### TBC Séchoirs

**TBC020** U Sèche-mains avec robinet incorporé.
Sèche-mains électrique avec robinet en acier inoxydable, à corps surélévé, installé sur lavabo, avec filtre HEPA, alimentation monophasée à 230 V, puissance nominale 1600 W, coque du moteur en ABS, activation automatique par infrarouges de la sortie d'eau et de la sortie d'air, temps de séchage des mains 12 secondes, vitesse de sortie de l'air 690 km/h, flux d'air 30 litres/seconde, robinet de 308 mm de hauteur, 295 mm de largeur et 281 mm de fond, moteur de 262 mm de hauteur, 141 mm de largeur et 189 mm de fond, débit d'eau 4 litres/minute, mousseur, taux de réduction bactérienne dans le filtre d'air de 99,9%, protection IP35, poids 4,6 kg.
Inclut: Implantation. Mise en place et fixation du sèche-mains. Installation du coffret du moteur. Connexion du moteur au sèche-mains. Connexion du moteur au réseau d'eau prémélangée. Connexion au réseau électrique. Contrôle de son bon fonctionnement.
Critère pour le métré: Nombre d'unités prévues, selon documentation graphique du Projet.
Critère pour le mémoire: On mesurera le nombre d'unités réellement mises en place selon les spécifications du Projet.

| Code | U | Désignation | Quantité | Prix | Montant |
|---|---|---|---|---|---|
| mt31sdy030b | U | Sèche-mains électrique avec robinet en acier inoxydable, à corps surélévé, installé sur lavabo, avec filtre HEPA, alimentation monophasée à 230 V, puissance nominale 1600 W, coque du moteur en ABS, activation automatique par infrarouges de la sortie d'eau et de la sortie d'air, temps de séchage des mains 12 secondes, vitesse de sortie de l'air 690 km/h, flux d'air 30 litres/seconde, robinet de 308 mm de hauteur, 295 mm de largeur et 281 mm de fond, moteur de 262 mm de hauteur, 141 mm de largeur et 189 mm de fond, débit d'eau 4 litres/minute, mousseur, taux de réduction bactérienne dans le filtre d'air de 99,9%, protection IP35, poids 4,6 kg. (matériau) | 1 | 1909.64 | 1909.640 |
| mo107 | h | Ouvrier professionnel II/OP plombier. (main-d'œuvre) | 0.453 | 25.99 | 11.773 |
| % | % | Frais de chantier des unités d'ouvrage | 2 % | 1921.413 | 38.428 |
|  |  | Coûts directs |  |  | 1959.841 |

## Ressources

**mt31sdy030b** U Sèche-mains électrique avec robinet en acier inoxydable
Données techniques: Coût énergétique 377.716 MJ; Émission de CO2 25.221 kg
Déchets:
- emballage: re150101 Emballages en papier et en carton. (composant de déchet); quantité 0.086 kg; Code CED 15 01 01; Masse de l'élément 1 kg; Volume 0.001333 m3
