# Sèche-cheveux

- Propriété du fichier: CYPE Ingenieros S.A.
- Format: FIEBDC-3/2016
- Logiciel: Générateur de prix de la construction. CYPE Ingenieros, S.A.
- Date: 25/10/2024
- Devise: EUR
- Coûts indirects: 3 %
- Frais généraux: 13 %
- Bénéfice: 6 %
- TVA: 20 %

## T Équipements techniques

### TB Équipements sanitaires

#### TBC Séchoirs

**TBC030** U Sèche-cheveux.
Sèche-cheveux électrique, mural, puissance calorifique de 900 W, carcasse d'ABS couleur blanche, intérieur fabriqué en polycarbonate gris, de 550x185x120 mm. Comprend les éléments de fixation.
Inclut: Implantation. Mise en place et fixation. Connexion et contrôle de son bon fonctionnement.
Critère pour le métré: Nombre d'unités prévues, selon documentation graphique du Projet.
Critère pour le mémoire: On mesurera le nombre d'unités réellement mises en place selon les spécifications du Projet.

| Code | U | Désignation | Quantité | Prix | Montant |
|---|---|---|---|---|---|
| mt31abn020a | U | Sèche-cheveux électrique, mural, puissance calorifique de 900 W, carcasse d'ABS couleur blanche, intérieur fabriqué en polycarbonate gris, de 550x185x120 mm. (matériau) | 1 | 126.7 | 126.700 |
| mo107 | h | Ouvrier professionnel II/OP plombier. (main-d'œuvre) | 0.283 | 25.99 | 7.355 |
| % | % | Frais de chantier des unités d'ouvrage | 2 % | 134.055 | 2.681 |
|  |  | Coûts directs |  |  | 136.736 |

## Ressources

**mt31abn020a** U Sèche-cheveux électrique
Données techniques: Coût énergétique 145.360 MJ; Émission de CO2 7.279 kg
Déchets:
- emballage: re150101 Emballages en papier et en carton. (composant de déchet); quantité 0.075 kg; Code CED 15 01 01; Masse de l'élément 1 kg; Volume 0.001333 m3
