# Robinetterie électronique pour lavabo, "PRESTO IBÉRICA"

- Propriété du fichier: CYPE Ingenieros S.A.
- Format: FIEBDC-3/2016
- Logiciel: Générateur de prix de la construction. CYPE Ingenieros, S.A.
- Date: 13/06/2024
- Devise: EUR
- Coûts indirects: 3 %
- Frais généraux: 13 %
- Bénéfice: 6 %
- TVA: 20 %

## T Équipements techniques

### TB Équipements sanitaires

#### TBL Lavabos

**TBL030** U Robinetterie électronique pour lavabo, "PRESTO IBÉRICA".
Robinetterie électronique Technologie Smart-tap System "PRESTO IBÉRICA" constituée de robinet électronique avec actionnement de la commande par appui sur écran tactile, pour lavabo, sans contrôle à distance, série Smart-tap, modèle Lavabo 99900 "PRESTO IBÉRICA", avec module hydraulique composé de vanne mélangeuse, cartouche céramique, monture céramique et pomme de la douche (non comprise dans ce prix), et module électronique avec écran pour contrôle de fonctionnement, fixation rapide et compteur d'eau à jet unique, pour robinet électronique, série Smart-tap, modèle 99910 "PRESTO IBÉRICA", avec émetteur d'impulsions. Comprend éléments de connexion.
Inclut: Implantation. Mise en place. Connexion. Contrôle de son bon fonctionnement.
Critère pour le métré: Nombre d'unités prévues, selon documentation graphique du Projet.
Critère pour le mémoire: On mesurera le nombre d'unités réellement mises en place selon les spécifications du Projet.

| Code | U | Désignation | Quantité | Prix | Montant |
|---|---|---|---|---|---|
| mt31gip020a | U | Robinet électronique avec actionnement de la commande par appui sur écran tactile, pour lavabo, sans contrôle à distance, série Smart-tap, modèle Lavabo 99900 "PRESTO IBÉRICA", avec module hydraulique composé de vanne mélangeuse, cartouche céramique, monture céramique et pomme de la douche (non comprise dans ce prix), et module électronique avec écran pour contrôle de fonctionnement, fixation rapide; y compris éléments de connexion. (matériau) | 1 | 1446 | 1446.000 |
| mt37pib020a | U | Compteur d'eau à jet unique, pour robinet électronique, série Smart-tap, modèle 99910 "PRESTO IBÉRICA", avec émetteur d'impulsions. (matériau) | 1 | 56.8 | 56.800 |
| mt37www010 | U | Produits complémentaires pour installations de plomberie. (matériau) | 1 | 1.4 | 1.400 |
| mo008 | h | Compagnon professionnel III/CP2 plombier. (main-d'œuvre) | 1.132 | 30.2 | 34.186 |
| % | % | Frais de chantier des unités d'ouvrage | 2 % | 1538.386 | 30.768 |
|  |  | Coûts directs |  |  | 1569.154 |
