# Lavabo sur plan de travail, en porcelaine sanitaire

- Propriété du fichier: CYPE Ingenieros S.A.
- Format: FIEBDC-3/2016
- Logiciel: Générateur de prix de la construction. CYPE Ingenieros, S.A.
- Date: 05/07/2024
- Devise: EUR
- Coûts indirects: 3 %
- Frais généraux: 13 %
- Bénéfice: 6 %
- TVA: 20 %

## T Équipements techniques

### TB Équipements sanitaires

#### TBL Lavabos

**TBL060** U Lavabo sur plan de travail, en porcelaine sanitaire.
Lavabo en porcelaine sanitaire, sur plan de travail, gamme moyenne, couleur blanche, de 650x420 mm, et évacuation, finition chromée. Comprend le jeu de fixation et le silicone pour le scellement des joints.
Critère d'évaluation économique: Le prix ne comprend ni le plan de travail ni la robinetterie.
Inclut: Implantation. Mise en place et fixation de l'appareil. Montage de la bonde. Connexion au réseau d'évacuation. Contrôle de son bon fonctionnement. Scellement des joints.
Critère pour le métré: Nombre d'unités prévues, selon documentation graphique du Projet.
Critère pour le mémoire: On mesurera le nombre d'unités réellement mises en place selon les spécifications du Projet.

| Code | U | Désignation | Quantité | Prix | Montant |
|---|---|---|---|---|---|
| mt30lps040dd | U | Lavabo en porcelaine sanitaire, sur plan de travail, gamme moyenne, couleur blanche, de 650x420 mm, avec jeu de fixation. (matériau) | 1 | 264.81 | 264.810 |
| mt36www005d | U | Accouplement à la paroi accoudé au plafond, ABS, série B, finition chromée, pour l'évacuation des eaux usées (à basse et haute température) à l'intérieur des bâtiments, lien mixte de 1 1/4"x40 mm de diamètre, selon NF EN 1329-1, avec vanne d'écoulement. (matériau) | 1 | 56.1 | 56.100 |
| mt30www005 | U | Cartouche de 300 ml de silicone acide monocomposant, fongicide, pour le scellement des joints en milieux humides. (matériau) | 0.012 | 7.5 | 0.090 |
| mo008 | h | Compagnon professionnel III/CP2 plombier. (main-d'œuvre) | 1.246 | 30.2 | 37.629 |
| % | % | Frais de chantier des unités d'ouvrage | 2 % | 358.629 | 7.173 |
|  |  | Coûts directs |  |  | 365.802 |

Déchets:
- pose: mt30www005 Cartouche de 300 ml de silicone acide monocomposant, fongicide, pour le scellement des joints en milieux humides; facteur de déchet 0.06

## Ressources

**mt30lps040dd** U Lavabo en porcelaine sanitaire
Données techniques: Coût énergétique 82.769 MJ; Émission de CO2 73.569 kg
Déchets:
- emballage: re150101 Emballages en papier et en carton. (composant de déchet); quantité 1.494 kg; Code CED 15 01 01; Masse de l'élément 1 kg; Volume 0.001333 m3

**mt30www005** U Cartouche de 300 ml de silicone acide monocomposant, fongicide, pour le scellement des joints en milieux humides
Données techniques: Coût énergétique 87.088 MJ; Émission de CO2 3.667 kg; Code CED 17 09 04; Masse de l'élément 0.45 kg; Volume 0.0003 m3
Déchets:
- emballage: re170203 Plastique. (composant de déchet); quantité 0.1 kg; Code CED 17 02 03; Masse de l'élément 1 kg; Volume 0.001667 m3
