# Receveur de douche acrylique pour personnes à mobilité réduite, en réadaptation et du troisième âge

- Propriété du fichier: CYPE Ingenieros S.A.
- Format: FIEBDC-3/2016
- Logiciel: Générateur de prix de la construction. CYPE Ingenieros, S.A.
- Date: 13/06/2024
- Devise: EUR
- Coûts indirects: 3 %
- Frais généraux: 13 %
- Bénéfice: 6 %
- TVA: 20 %

## T Équipements techniques

### TB Équipements sanitaires

#### TBQ Équipements et accessoires PMR

**TBQ010** U Receveur de douche acrylique pour personnes à mobilité réduite, en réadaptation et du troisième âge.
Receveur de douche acrylique, rectangulaire, couleur blanche, de 1200x800x40 mm, avec fond antidérapant, membrane d'étanchéité prémontée, siphon individuel et grille d'évacuation en acier inoxydable, encastré dans le revêtement et arasé au niveau de sa face supérieure. Comprend le silicone pour le scellement des joints.
Critère d'évaluation économique: Le prix ne comprend pas la robinetterie.
Inclut: Implantation. Mise en place et fixation de l'appareil. Montage de la bonde. Connexion au réseau d'évacuation. Contrôle de son bon fonctionnement. Scellement des joints.
Critère pour le métré: Nombre d'unités prévues, selon documentation graphique du Projet.
Critère pour le mémoire: On mesurera le nombre d'unités réellement mises en place selon les spécifications du Projet.

| Code | U | Désignation | Quantité | Prix | Montant |
|---|---|---|---|---|---|
| mt30pap010g | U | Receveur de douche acrylique, rectangulaire, à encastrer, couleur blanche, de 1200x800x40 mm, avec fond antidérapant, membrane d'étanchéité prémontée, siphon individuel et grille d'évacuation en acier inoxydable. (matériau) | 1 | 340.47 | 340.470 |
| mt30www005 | U | Cartouche de 300 ml de silicone acide monocomposant, fongicide, pour le scellement des joints en milieux humides. (matériau) | 0.036 | 7.5 | 0.270 |
| mo008 | h | Compagnon professionnel III/CP2 plombier. (main-d'œuvre) | 0.906 | 30.2 | 27.361 |
| % | % | Frais de chantier des unités d'ouvrage | 2 % | 368.101 | 7.362 |
|  |  | Coûts directs |  |  | 375.463 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
