# Receveur de douche acrylique

- Propriété du fichier: CYPE Ingenieros S.A.
- Format: FIEBDC-3/2016
- Logiciel: Générateur de prix de la construction. CYPE Ingenieros, S.A.
- Date: 13/06/2024
- Devise: EUR
- Coûts indirects: 3 %
- Frais généraux: 13 %
- Bénéfice: 6 %
- TVA: 20 %

## T Équipements techniques

### TB Équipements sanitaires

#### TBU Douches

**TBU140** U Receveur de douche acrylique.
Receveur de douche acrylique, gamme moyenne, couleur, de 120x70 cm, avec jeu d'évacuation, et siphon. Comprend le silicone pour le scellement des joints.
Critère d'évaluation économique: Le prix ne comprend pas la robinetterie.
Inclut: Implantation. Mise en place et fixation de l'appareil. Montage de la bonde. Connexion au réseau d'évacuation. Contrôle de son bon fonctionnement. Scellement des joints.
Critère pour le métré: Nombre d'unités prévues, selon documentation graphique du Projet.
Critère pour le mémoire: On mesurera le nombre d'unités réellement mises en place selon les spécifications du Projet.

| Code | U | Désignation | Quantité | Prix | Montant |
|---|---|---|---|---|---|
| mt30pas020l | U | Receveur de douche acrylique, gamme moyenne, couleur, de 120x70 cm, avec jeu d'évacuation. (matériau) | 1 | 403.33 | 403.330 |
| mt30dpd020 | U | Vanne siphoïde pour receveur de douche, avec grille en acier. (matériau) | 1 | 6.8 | 6.800 |
| mt30www005 | U | Cartouche de 300 ml de silicone acide monocomposant, fongicide, pour le scellement des joints en milieux humides. (matériau) | 0.036 | 7.5 | 0.270 |
| mo008 | h | Compagnon professionnel III/CP2 plombier. (main-d'œuvre) | 1.246 | 30.2 | 37.629 |
| % | % | Frais de chantier des unités d'ouvrage | 2 % | 448.029 | 8.961 |
|  |  | Coûts directs |  |  | 456.990 |

Déchets:
- pose: mt30www005 Cartouche de 300 ml de silicone acide monocomposant, fongicide, pour le scellement des joints en milieux humides; facteur de déchet 0.06

## Ressources

**mt30pas020l** U Receveur de douche acrylique, gamme moyenne, couleur, de 120x70 cm, avec jeu d'évacuation
Données techniques: Coût énergétique 1357.127 MJ; Émission de CO2 68.610 kg
Déchets:
- emballage: re150101 Emballages en papier et en carton. (composant de déchet); quantité 1.494 kg; Code CED 15 01 01; Masse de l'élément 1 kg; Volume 0.001333 m3

**mt30dpd020** U Vanne siphoïde pour receveur de douche, avec grille en acier
Données techniques: Coût énergétique 21.385 MJ; Émission de CO2 1.483 kg
Déchets:
- emballage: re150101 Emballages en papier et en carton; quantité 0.072 kg

**mt30www005** U Cartouche de 300 ml de silicone acide monocomposant, fongicide, pour le scellement des joints en milieux humides
Données techniques: Coût énergétique 87.088 MJ; Émission de CO2 3.667 kg; Code CED 17 09 04; Masse de l'élément 0.45 kg; Volume 0.0003 m3
Déchets:
- emballage: re170203 Plastique. (composant de déchet); quantité 0.1 kg; Code CED 17 02 03; Masse de l'élément 1 kg; Volume 0.001667 m3
