# Chasse d'eau encastrée pour WC suspendu

- Propriété du fichier: CYPE Ingenieros S.A.
- Format: FIEBDC-3/2016
- Logiciel: Générateur de prix de la construction. CYPE Ingenieros, S.A.
- Date: 24/09/2024
- Devise: EUR
- Coûts indirects: 3 %
- Frais généraux: 13 %
- Bénéfice: 6 %
- TVA: 20 %

## T Équipements techniques

### TB Équipements sanitaires

#### TBW WC et urinoirs

**TBW110** U Chasse d'eau encastrée pour WC suspendu.
Chasse d'eau renforcée à encastrer dans un mur en maçonnerie et bouton-poussoir mécanique à double actionnement. Installation encastrée dans un mur en maçonnerie.
Inclut: Implantation. Mise en place et fixation de la chasse d'eau. Connexion au réseau d'évacuation. Connexion au réseau d'eau froide. Montage des accessoires et des compléments. Contrôle de son bon fonctionnement.
Critère pour le métré: Nombre d'unités prévues, selon documentation graphique du Projet.
Critère pour le mémoire: On mesurera le nombre d'unités réellement mises en place selon les spécifications du Projet.

| Code | U | Désignation | Quantité | Prix | Montant |
|---|---|---|---|---|---|
| mt30ips025b | U | Chasse d'eau renforcée à encastrer dans un mur en maçonnerie, avec ancrages, vanne de régulation de 1/2" prémontée, mécanisme de rinçage de 3/6 litres et éléments de connexion à l'alimentation et à l'évacuation, pour WC suspendu. (matériau) | 1 | 248 | 248.000 |
| mt30ips030a | U | Bouton-poussoir mécanique à double actionnement, avec enjoliveur, pour chasse d'eau encastrée. (matériau) | 1 | 32 | 32.000 |
| mo008 | h | Compagnon professionnel III/CP2 plombier. (main-d'œuvre) | 1.132 | 30.2 | 34.186 |
| % | % | Frais de chantier des unités d'ouvrage | 2 % | 314.186 | 6.284 |
|  |  | Coûts directs |  |  | 320.470 |

## Ressources

**mt30ips030a** U Bouton-poussoir mécanique à double actionnement, avec enjoliveur, pour chasse d'eau encastrée
Données techniques: Coût énergétique 33.947 MJ; Émission de CO2 1.745 kg
Déchets:
- emballage: re150101 Emballages en papier et en carton. (composant de déchet); quantité 0.072 kg; Code CED 15 01 01; Masse de l'élément 1 kg; Volume 0.001333 m3
