# Ballon double échangeur, pour production d'E.C.S

- Propriété du fichier: CYPE Ingenieros S.A.
- Format: FIEBDC-3/2016
- Logiciel: Générateur de prix de la construction. CYPE Ingenieros, S.A.
- Date: 13/06/2024
- Devise: EUR
- Coûts indirects: 3 %
- Frais généraux: 13 %
- Bénéfice: 6 %
- TVA: 20 %

## T Équipements techniques

### TC ECS et chauffage

#### TCE Systèmes de conduction d'eau

**TCE200** U Ballon double échangeur, pour production d'E.C.S.
Ballon échangeur de sol, à deux serpentins, de 400 l de capacité, hauteur 1835 mm, diamètre 670 mm, avec tonneau en acier vitrifié, protection cathodique par anode de sacrifice, isolation avec mousse de polyuréthane, prise pour recirculation, deux gaines pour l'insertion de capteurs et point d'accès à l'intérieur pour maintenance. Comprend les vannes d'isolement, les éléments de montage et les accessoires nécessaires à son bon fonctionnement.
Inclut: Implantation. Mise en place. Connexion. Contrôle de son bon fonctionnement.
Critère pour le métré: Nombre d'unités prévues, selon documentation graphique du Projet.
Critère pour le mémoire: On mesurera le nombre d'unités réellement exécutées selon les spécifications du Projet.

| Code | U | Désignation | Quantité | Prix | Montant |
|---|---|---|---|---|---|
| mt38csg065j | U | Ballon échangeur de sol, à deux serpentins, de 400 l de capacité, hauteur 1835 mm, diamètre 670 mm, avec tonneau en acier vitrifié, protection cathodique par anode de sacrifice, isolation avec mousse de polyuréthane, prise pour recirculation, deux gaines pour l'insertion de capteurs et point d'accès à l'intérieur pour maintenance. (matériau) | 1 | 3000 | 3000.000 |
| mt37sve010d | U | Vanne à sphère en laiton nickelé à visser de 1". (matériau) | 6 | 12.15 | 72.900 |
| mt38www011 | U | Produits complémentaires pour installations d'E.C.S. (matériau) | 1 | 1.45 | 1.450 |
| mo004 | h | Compagnon professionnel III/CP2 chauffagiste. (main-d'œuvre) | 1.514 | 30.2 | 45.723 |
| mo103 | h | Ouvrier professionnel II/OP chauffagiste. (main-d'œuvre) | 1.514 | 25.99 | 39.349 |
| % | % | Frais de chantier des unités d'ouvrage | 2 % | 3159.422 | 63.188 |
|  |  | Coûts directs |  |  | 3222.610 |

## Ressources

**mt38csg065j** U Ballon échangeur de sol
Données techniques: Coût énergétique 5146.746 MJ; Émission de CO2 213.224 kg
Déchets:
- emballage: re150101 Emballages en papier et en carton. (composant de déchet); quantité 2.39 kg; Code CED 15 01 01; Masse de l'élément 1 kg; Volume 0.001333 m3
- emballage: re170201 Bois. (composant de déchet); quantité 0.632 kg; Code CED 17 02 01; Masse de l'élément 1 kg; Volume 0.000909 m3

**mt37sve010d** U Vanne à sphère en laiton nickelé à visser de 1"
Données techniques: Coût énergétique 843.399 MJ; Émission de CO2 56.701 kg
Déchets:
- emballage: re150101 Emballages en papier et en carton; quantité 0.072 kg
