# Poêle à bois

- Propriété du fichier: CYPE Ingenieros S.A.
- Format: FIEBDC-3/2016
- Logiciel: Générateur de prix de la construction. CYPE Ingenieros, S.A.
- Date: 13/06/2024
- Devise: EUR
- Coûts indirects: 3 %
- Frais généraux: 13 %
- Bénéfice: 6 %
- TVA: 20 %

## T Équipements techniques

### TC ECS et chauffage

#### TCN Bois et charbon

**TCN050** U Poêle à bois.
Poêle à bois, puissance thermique nominale totale 16 kW (puissance thermique à l'air 6 kW et puissance thermique à l'eau 10 kW), rendement 82%, volume chauffable, calculé avec une exigence de 40 W/m³, 380 m³, revêtement de faïence couleur rouge, ventilation par convection naturelle, avec possibilité d'alimentation d'un système de chauffage par radiateurs ou par plancher chauffant, ou de production d'E.C.S., composée de foyer en fonte, verre vitrocéramique résistant à 800°C, récupérateur de cendres, air primaire et air secondaire réglables manuellement, secoue-grille à actionnement extérieur et système de circulation d'eau chaude avec pompe et vase d'expansion. Comprend les accessoires de connexion au conduit d'évacuation des produits de la combustion, sans inclure ce conduit. Totalement montée et connectée.
Inclut: Implantation du chauffage. Présentation des éléments. Montage du poêle et de ses accessoires. Connexion au conduit d'évacuation.
Critère pour le métré: Nombre d'unités prévues, selon documentation graphique du Projet.
Critère pour le mémoire: On mesurera le nombre d'unités réellement exécutées selon les spécifications du Projet.

| Code | U | Désignation | Quantité | Prix | Montant |
|---|---|---|---|---|---|
| mt38arc044c | U | Poêle à bois, puissance thermique nominale totale 16 kW (puissance thermique à l'air 6 kW et puissance thermique à l'eau 10 kW), rendement 82%, volume chauffable, calculé avec une exigence de 40 W/m³, 380 m³, revêtement de faïence couleur rouge, ventilation par convection naturelle, avec possibilité d'alimentation d'un système de chauffage par radiateurs ou par plancher chauffant, ou de production d'E.C.S., composée de foyer en fonte, verre vitrocéramique résistant à 800°C, récupérateur de cendres, air primaire et air secondaire réglables manuellement, secoue-grille à actionnement extérieur et système de circulation d'eau chaude avec pompe et vase d'expansion, selon NF EN 13240. (matériau) | 1 | 3890.25 | 3890.250 |
| mt38arc600b | U | Mise en marche et formation au maniement de poêle à bois. (matériau) | 1 | 60 | 60.000 |
| mo004 | h | Compagnon professionnel III/CP2 chauffagiste. (main-d'œuvre) | 1.073 | 30.2 | 32.405 |
| mo103 | h | Ouvrier professionnel II/OP chauffagiste. (main-d'œuvre) | 1.073 | 25.99 | 27.887 |
| % | % | Frais de chantier des unités d'ouvrage | 2 % | 4010.542 | 80.211 |
|  |  | Coûts directs |  |  | 4090.753 |
