# Poêle à bois

- Propriété du fichier: CYPE Ingenieros S.A.
- Format: FIEBDC-3/2016
- Logiciel: Générateur de prix de la construction. CYPE Ingenieros, S.A.
- Date: 25/10/2024
- Devise: EUR
- Coûts indirects: 3 %
- Frais généraux: 13 %
- Bénéfice: 6 %
- TVA: 20 %

## T Équipements techniques

### TC ECS et chauffage

#### TCN Bois et charbon

**TCN050** U Poêle à bois.
Poêle à bois, puissance thermique nominale 7,5 kW, rendement 75%, volume chauffable, calculé avec une exigence de 40 W/m³, 200 m³, revêtement d'acier couleur inoxydable, ventilation par convection naturelle, composée de foyer en fonte, verre vitrocéramique résistant à 800°C, récupérateur de cendres, air primaire et air secondaire réglables manuellement et secoue-grille à actionnement extérieur. Comprend les accessoires de connexion au conduit d'évacuation des produits de la combustion, sans inclure ce conduit. Totalement montée et connectée.
Inclut: Implantation du chauffage. Présentation des éléments. Montage du poêle et de ses accessoires. Connexion au conduit d'évacuation.
Critère pour le métré: Nombre d'unités prévues, selon documentation graphique du Projet.
Critère pour le mémoire: On mesurera le nombre d'unités réellement exécutées selon les spécifications du Projet.

| Code | U | Désignation | Quantité | Prix | Montant |
|---|---|---|---|---|---|
| mt38arc040da | U | Poêle à bois, puissance thermique nominale 7,5 kW, rendement 75%, volume chauffable, calculé avec une exigence de 40 W/m³, 200 m³, revêtement d'acier couleur inoxydable, ventilation par convection naturelle, composée de foyer en fonte, verre vitrocéramique résistant à 800°C, récupérateur de cendres, air primaire et air secondaire réglables manuellement et secoue-grille à actionnement extérieur, selon NF EN 13240. (matériau) | 1 | 1413.75 | 1413.750 |
| mt38arc600b | U | Mise en marche et formation au maniement de poêle à bois. (matériau) | 1 | 60 | 60.000 |
| mo004 | h | Compagnon professionnel III/CP2 chauffagiste. (main-d'œuvre) | 1.073 | 30.2 | 32.405 |
| mo103 | h | Ouvrier professionnel II/OP chauffagiste. (main-d'œuvre) | 1.073 | 25.99 | 27.887 |
| % | % | Frais de chantier des unités d'ouvrage | 2 % | 1534.042 | 30.681 |
|  |  | Coûts directs |  |  | 1564.723 |
