# Bouche de charge pour réservoir de combustible liquide

- Propriété du fichier: CYPE Ingenieros S.A.
- Format: FIEBDC-3/2016
- Logiciel: Générateur de prix de la construction. CYPE Ingenieros, S.A.
- Date: 24/09/2024
- Devise: EUR
- Coûts indirects: 3 %
- Frais généraux: 13 %
- Bénéfice: 6 %
- TVA: 20 %

## T Équipements techniques

### TC ECS et chauffage

#### TCQ Combustibles liquides

**TCQ140** U Bouche de charge pour réservoir de combustible liquide.
Bouche de charge pour réservoir de combustible liquide, en laiton, de 2 1/2", mise en place vie l'union vissée et hébergée dans une niche avec un cadre et une porte en polyester (sans inclure la réalisation de la niche, ni la mise en place du cadre et de la porte). Totalement montée, connectée et testée.
Inclut: Implantation. Montage, mise en place et fixation de la bouche de charge. Connexion.
Critère pour le métré: Nombre d'unités prévues, selon documentation graphique du Projet.
Critère pour le mémoire: On mesurera le nombre d'unités réellement exécutées selon les spécifications du Projet.

| Code | U | Désignation | Quantité | Prix | Montant |
|---|---|---|---|---|---|
| mt38dep003b | U | Bouche de charge, en laiton, de 2 1/2", à visser. (matériau) | 1 | 29.3 | 29.300 |
| mt43www060 | U | Cadre et porte en polyester de 350x485 mm, avec serrure triangle et languettes pour cadenas. (matériau) | 1 | 43 | 43.000 |
| mo004 | h | Compagnon professionnel III/CP2 chauffagiste. (main-d'œuvre) | 0.219 | 30.2 | 6.614 |
| mo103 | h | Ouvrier professionnel II/OP chauffagiste. (main-d'œuvre) | 0.219 | 25.99 | 5.692 |
| % | % | Frais de chantier des unités d'ouvrage | 2 % | 84.606 | 1.692 |
|  |  | Coûts directs |  |  | 86.298 |

## Ressources

**mt43www060** U Cadre et porte en polyester de 350x485 mm, avec serrure triangle et languettes pour cadenas
Données techniques: Coût énergétique 0.017 MJ; Émission de CO2 0.026 kg
Déchets:
- emballage: re150101 Emballages en papier et en carton. (composant de déchet); quantité 0.031 kg; Code CED 15 01 01; Masse de l'élément 1 kg; Volume 0.001333 m3
