# Vanne de gazole

- Propriété du fichier: CYPE Ingenieros S.A.
- Format: FIEBDC-3/2016
- Logiciel: Générateur de prix de la construction. CYPE Ingenieros, S.A.
- Date: 25/10/2024
- Devise: EUR
- Coûts indirects: 3 %
- Frais généraux: 13 %
- Bénéfice: 6 %
- TVA: 20 %

## T Équipements techniques

### TC ECS et chauffage

#### TCQ Combustibles liquides

**TCQ250** U Vanne de gazole.
Vanne à sphère en laiton nickelé à visser de 1/2". Totalement montée, connectée et testée.
Inclut: Implantation. Connexion de la vanne.
Critère pour le métré: Nombre d'unités prévues, selon documentation graphique du Projet.
Critère pour le mémoire: On mesurera le nombre d'unités réellement exécutées selon les spécifications du Projet.

| Code | U | Désignation | Quantité | Prix | Montant |
|---|---|---|---|---|---|
| mt37sve010b | U | Vanne à sphère en laiton nickelé à visser de 1/2". (matériau) | 1 | 4.95 | 4.950 |
| mo004 | h | Compagnon professionnel III/CP2 chauffagiste. (main-d'œuvre) | 0.11 | 30.2 | 3.322 |
| mo103 | h | Ouvrier professionnel II/OP chauffagiste. (main-d'œuvre) | 0.11 | 25.99 | 2.859 |
| % | % | Frais de chantier des unités d'ouvrage | 2 % | 11.131 | 0.223 |
|  |  | Coûts directs |  |  | 11.354 |

## Ressources

**mt37sve010b** U Vanne à sphère en laiton nickelé à visser de 1/2"
Données techniques: Coût énergétique 509.569 MJ; Émission de CO2 34.281 kg
Déchets:
- emballage: re150101 Emballages en papier et en carton. (composant de déchet); quantité 0.072 kg; Code CED 15 01 01; Masse de l'élément 1 kg; Volume 0.001333 m3
