# Monte-charges

- Propriété du fichier: CYPE Ingenieros S.A.
- Format: FIEBDC-3/2016
- Logiciel: Générateur de prix de la construction. CYPE Ingenieros, S.A.
- Date: 25/10/2024
- Devise: EUR
- Coûts indirects: 3 %
- Frais généraux: 13 %
- Bénéfice: 6 %
- TVA: 20 %

## T Équipements techniques

### TK Appareils élévateurs

#### TKC Monte-charges

**TKC010** U Monte-charges.
Monte-charge hydraulique pour 100 kg, de 3 arrêts (9 m), avec guides et piston. Totalement monté, connecté et testé.
Inclut: Implantation. Installation du monte-charges. Connexion au réseau électrique.
Critère pour le métré: Nombre d'unités prévues, selon documentation graphique du Projet.
Critère pour le mémoire: On mesurera le nombre d'unités réellement exécutées selon les spécifications du Projet.

| Code | U | Désignation | Quantité | Prix | Montant |
|---|---|---|---|---|---|
| mt39mch010bg | U | Monte-charge hydraulique pour 100 kg, de 3 arrêts (9 m), avec guides et piston. (matériau) | 1 | 11805.39 | 11805.390 |
| mo016 | h | Compagnon professionnel III/CP2 ascensoriste. (main-d'œuvre) | 38.73 | 30.2 | 1169.646 |
| mo085 | h | Ouvrier professionnel II/OP ascensoriste. (main-d'œuvre) | 38.73 | 25.99 | 1006.593 |
| % | % | Frais de chantier des unités d'ouvrage | 2 % | 13981.629 | 279.633 |
|  |  | Coûts directs |  |  | 14261.262 |
