# Tuyauterie multicouche en polyéthylène réticulé/aluminium/polyéthylène (PE-X/Al/PE)

- Propriété du fichier: CYPE Ingenieros S.A.
- Format: FIEBDC-3/2016
- Logiciel: Générateur de prix de la construction. CYPE Ingenieros, S.A.
- Date: 25/10/2024
- Devise: EUR
- Coûts indirects: 3 %
- Frais généraux: 13 %
- Bénéfice: 6 %
- TVA: 20 %

## T Équipements techniques

### TN Canalisations pour fluides

#### TNM Multicouches

**TNM020** m Tuyauterie multicouche en polyéthylène réticulé/aluminium/polyéthylène (PE-X/Al/PE).
Tuyauterie constituée de tube multicouche de polyéthylène réticulé/aluminium/polyéthylène (PE-X/Al/PE), de 16 mm de diamètre extérieur et 2 mm d'épaisseur. Installation en surface. Comprend le matériau auxiliaire pour le montage et la fixation à l'ouvrage, les accessoires et les pièces spéciales.
Inclut: Implantation. Mise en place et fixation des tuyaux, des accessoires et des pièces spéciales.
Critère pour le métré: Longueur mesurée selon documentation graphique du Projet.
Critère pour le mémoire: On mesurera la longueur réellement exécutée selon les spécifications du Projet.

| Code | U | Désignation | Quantité | Prix | Montant |
|---|---|---|---|---|---|
| mt37tmc406a | U | Matériau auxiliaire pour montage et fixation à l'ouvrage des tuyaux multicouche de polyéthylène réticulé/aluminium/polyéthylène (PE-X/Al/PE), de 16 mm de diamètre extérieur. (matériau) | 1 | 0.07 | 0.070 |
| mt37tmc026ag | m | Tube multicouche de polyéthylène réticulé/aluminium/polyéthylène (PE-X/Al/PE), de 16 mm de diamètre extérieur et 2 mm d'épaisseur, selon NF EN ISO 21003-1, avec le prix augmenté de 30% pour cause d'accessoires et pièces spéciales. (matériau) | 1 | 1.84 | 1.840 |
| mo008 | h | Compagnon professionnel III/CP2 plombier. (main-d'œuvre) | 0.032 | 30.2 | 0.966 |
| mo107 | h | Ouvrier professionnel II/OP plombier. (main-d'œuvre) | 0.032 | 25.99 | 0.832 |
| % | % | Frais de chantier des unités d'ouvrage | 2 % | 3.708 | 0.074 |
|  |  | Coûts directs |  |  | 3.782 |

Déchets:
- pose: mt37tmc026ag; facteur de déchet 0.0275045

## Ressources

**mt37tmc026ag** m Tube multicouche de polyéthylène réticulé/aluminium/polyéthylène (PE-X/Al/PE)
Données techniques: Coût énergétique 14.320 MJ; Émission de CO2 0.660 kg; Code CED 17 02 03; Masse de l'élément 0.111 kg; Volume 0.000185 m3
