# Détecteur à double technologie

- Propriété du fichier: CYPE Ingenieros S.A.
- Format: FIEBDC-3/2016
- Logiciel: Générateur de prix de la construction. CYPE Ingenieros, S.A.
- Date: 25/10/2024
- Devise: EUR
- Coûts indirects: 3 %
- Frais généraux: 13 %
- Bénéfice: 6 %
- TVA: 20 %

## T Équipements techniques

### TS Systèmes de sécurité

#### TSV Détecteurs volumétriques

**TSV030** U Détecteur à double technologie.
Détecteur volumétrique à double technologie (infrarouge passif à lentille Fresnel et micro-ondes), portée de 15 m, couverture à infrarouge de 90°, couverture à micro-ondes de 90°x36°, détection d'angle zéro, avec mémoire d'alarme, compteur d'impulsions, filtre de lumière blanche, DEL d'essai, régulateur de sensibilité à micro-ondes et protection anti-ouverture. Comprend les éléments de fixation.
Inclut: Implantation. Fixation au parement. Montage, connexion et contrôle de son bon fonctionnement.
Critère pour le métré: Nombre d'unités prévues, selon documentation graphique du Projet.
Critère pour le mémoire: On mesurera le nombre d'unités réellement exécutées selon les spécifications du Projet.

| Code | U | Désignation | Quantité | Prix | Montant |
|---|---|---|---|---|---|
| mt41ing080a | U | Détecteur volumétrique à double technologie (infrarouge passif à lentille Fresnel et micro-ondes), portée de 15 m, couverture à infrarouge de 90°, couverture à micro-ondes de 90°x36°, détection d'angle zéro, avec mémoire d'alarme, compteur d'impulsions, filtre de lumière blanche, DEL d'essai, régulateur de sensibilité à micro-ondes et protection anti-ouverture. Comprend les éléments de fixation. (matériau) | 1 | 64.02 | 64.020 |
| mo006 | h | Compagnon professionnel III/CP2 installateur de réseaux et d'équipements de détection et de sécurité. (main-d'œuvre) | 0.269 | 30.2 | 8.124 |
| mo105 | h | Ouvrier professionnel II/OP installateur de réseaux et d'équipements de détection et de sécurité. (main-d'œuvre) | 0.269 | 25.99 | 6.991 |
| % | % | Frais de chantier des unités d'ouvrage | 2 % | 79.135 | 1.583 |
|  |  | Coûts directs |  |  | 80.718 |
