# Conduit en tôle galvanisée

- Propriété du fichier: CYPE Ingenieros S.A.
- Format: FIEBDC-3/2016
- Logiciel: Générateur de prix de la construction. CYPE Ingenieros, S.A.
- Date: 13/06/2024
- Devise: EUR
- Coûts indirects: 3 %
- Frais généraux: 13 %
- Bénéfice: 6 %
- TVA: 20 %

## T Équipements techniques

### TV Climatisation et ventilation

#### TVA Distribution d'air

**TVA150** m² Conduit en tôle galvanisée.
Réseau de conduits de distribution d'air pour la climatisation, formé de conduits de tôle galvanisée de 0,6 mm d'épaisseur, avec classement de résistance au feu E600/120 et joints transversaux avec gaine glissante type baïonnette. Comprend les piquages, les dérivations, les accessoires de montages, les éléments de fixation et les pièces spéciales.
Inclut: Implantation du parcours des conduits. Marquage et ancrage postérieur des supports des conduites. Montage et fixation des conduits. Contrôle de son bon fonctionnement.
Critère pour le métré: Surface projetée, selon documentation graphique du Projet, calculée comme produit du périmètre par la longueur du tronçon, mesurée entre les axes des éléments ou des points à connecter, sans décompter les pièces spéciales.
Critère pour le mémoire: On mesurera la surface réellement exécutée selon les spécifications du Projet.

| Code | U | Désignation | Quantité | Prix | Montant |
|---|---|---|---|---|---|
| mt42con115b | U | Répercussion, par m², de produits complémentaires pour fixation à l'ouvrage de conduits autoportants pour la distribution d'air en ventilation et en climatisation. (matériau) | 1 | 1.5 | 1.500 |
| mt42con110b | m² | Tôle galvanisée de 0,6 mm d'épaisseur, avec classement de résistance au feu E600/120 et joints transversaux avec gaine glissante type baïonnette, pour la formation de conduits autoportants pour la distribution d'air en ventilation et en climatisation. (matériau) | 1.05 | 10.01 | 10.511 |
| mo013 | h | Compagnon professionnel III/CP2 monteur de conduits métalliques. (main-d'œuvre) | 0.487 | 30.2 | 14.707 |
| mo084 | h | Ouvrier professionnel II/OP monteur de conduits métalliques. (main-d'œuvre) | 0.487 | 26.02 | 12.672 |
| % | % | Frais de chantier des unités d'ouvrage | 2 % | 39.390 | 0.788 |
|  |  | Coûts directs |  |  | 40.178 |

Déchets:
- pose: mt42con110b; facteur de déchet 0.0174632

## Ressources

**mt42con110b** m² Tôle galvanisée de 0,6 mm d'épaisseur
Données techniques: Coût énergétique 48.153 MJ; Émission de CO2 2.493 kg; Code CED 17 04 05; Masse de l'élément 4.68 kg; Volume 0.002229 m3
Déchets:
- emballage: re170203 Plastique. (composant de déchet); quantité 0.022 kg; Code CED 17 02 03; Masse de l'élément 1 kg; Volume 0.001667 m3
