# Ventilateur pour extraction des fumées, extérieur à la zone de risque

- Propriété du fichier: CYPE Ingenieros S.A.
- Format: FIEBDC-3/2016
- Logiciel: Générateur de prix de la construction. CYPE Ingenieros, S.A.
- Date: 13/06/2024
- Devise: EUR
- Coûts indirects: 3 %
- Frais généraux: 13 %
- Bénéfice: 6 %
- TVA: 20 %

## T Équipements techniques

### TV Climatisation et ventilation

#### TVG Ventilation mécanique pour garages

**TVG030** U Ventilateur pour extraction des fumées, extérieur à la zone de risque.
Ventilateur hélicoïdal avec moteur triphasé de vitesse 920 tr/min, puissance 0,55 kW, pour un débit de 7720 m³/h, niveau de pression sonore 66 dB(A), homologué pour transporter de l'air à 400°C pendant 2 heures, installé dans un local séparé de la zone à risque d'incendie, aspirant directement du conduit. Comprend les éléments antivibratoires, les éléments de fixation et les accessoires.
Inclut: Mise en place et fixation du ventilateur. Connexion et contrôle de son bon fonctionnement.
Critère pour le métré: Nombre d'unités prévues, selon documentation graphique du Projet.
Critère pour le mémoire: On mesurera le nombre d'unités réellement exécutées selon les spécifications du Projet.

| Code | U | Désignation | Quantité | Prix | Montant |
|---|---|---|---|---|---|
| mt41gar025a | U | Ventilateur hélicoïdal triphasé, vitesse 920 tr/min, puissance 0,55 kW, débit maximum 7720 m³/h, niveau de pression sonore 59 dB(A), pour transporter à 400°C pendant deux heures dans l'évacuation des fumées, installé dans un local à l'écart de la zone de risque d'incendie, selon NF EN 12101-3. (matériau) | 1 | 1581.78 | 1581.780 |
| mo011 | h | Compagnon professionnel III/CP2 monteur. (main-d'œuvre) | 4.321 | 30.2 | 130.494 |
| mo080 | h | Ouvrier professionnel II/OP monteur. (main-d'œuvre) | 4.321 | 26.02 | 112.432 |
| % | % | Frais de chantier des unités d'ouvrage | 2 % | 1824.706 | 36.494 |
|  |  | Coûts directs |  |  | 1861.200 |

## Ressources

**mt41gar025a** U Ventilateur hélicoïdal triphasé
Données techniques: Coût énergétique 542.781 MJ; Émission de CO2 40.475 kg
Déchets:
- emballage: re150101 Emballages en papier et en carton. (composant de déchet); quantité 1.584 kg; Code CED 15 01 01; Masse de l'élément 1 kg; Volume 0.001333 m3
