# Grille pour extérieurs

- Propriété du fichier: CYPE Ingenieros S.A.
- Format: FIEBDC-3/2016
- Logiciel: Générateur de prix de la construction. CYPE Ingenieros, S.A.
- Date: 13/06/2024
- Devise: EUR
- Coûts indirects: 3 %
- Frais généraux: 13 %
- Bénéfice: 6 %
- TVA: 20 %

## T Équipements techniques

### TV Climatisation et ventilation

#### TVM Ventilation mécanique pour logements

**TVM070** U Grille pour extérieurs.
Grille carrée en plastique, avec lames horizontales mobiles, couleur blanche RAL 9010, pour conduit d'extraction, de 150 mm de diamètre. Comprend les éléments de fixation.
Inclut: Implantation. Mise en place et fixation.
Critère pour le métré: Nombre d'unités prévues, selon documentation graphique du Projet.
Critère pour le mémoire: On mesurera le nombre d'unités réellement exécutées selon les spécifications du Projet.

| Code | U | Désignation | Quantité | Prix | Montant |
|---|---|---|---|---|---|
| mt42sva180d | U | Grille carrée en plastique, avec lames horizontales mobiles, couleur blanche RAL 9010, pour conduit d'extraction, de 150 mm de diamètre, avec éléments de fixation. (matériau) | 1 | 9.19 | 9.190 |
| mo011 | h | Compagnon professionnel III/CP2 monteur. (main-d'œuvre) | 0.27 | 30.2 | 8.154 |
| mo080 | h | Ouvrier professionnel II/OP monteur. (main-d'œuvre) | 0.27 | 26.02 | 7.025 |
| % | % | Frais de chantier des unités d'ouvrage | 2 % | 24.369 | 0.487 |
|  |  | Coûts directs |  |  | 24.856 |

## Ressources

**mt42sva180d** U Grille carrée en plastique
Données techniques: Coût énergétique 22.321 MJ; Émission de CO2 1.168 kg
Déchets:
- emballage: re150101 Emballages en papier et en carton. (composant de déchet); quantité 0.072 kg; Code CED 15 01 01; Masse de l'élément 1 kg; Volume 0.001333 m3
