# Clapet de non retour

- Propriété du fichier: CYPE Ingenieros S.A.
- Format: FIEBDC-3/2016
- Logiciel: Générateur de prix de la construction. CYPE Ingenieros, S.A.
- Date: 13/06/2024
- Devise: EUR
- Coûts indirects: 3 %
- Frais généraux: 13 %
- Bénéfice: 6 %
- TVA: 20 %

## T Équipements techniques

### TV Climatisation et ventilation

#### TVM Ventilation mécanique pour logements

**TVM100** U Clapet de non retour.
Clapet de non retour, métallique, de 250 mm de diamètre, pour empêcher l'entrée des odeurs et des courants d'air et empêcher les fuites de chauffage lorsque l'extracteur ne fonctionne pas.
Inclut: Implantation. Mise en place. Connexion des conduits. Contrôle de son bon fonctionnement.
Critère pour le métré: Nombre d'unités prévues, selon documentation graphique du Projet.
Critère pour le mémoire: On mesurera le nombre d'unités réellement exécutées selon les spécifications du Projet.

| Code | U | Désignation | Quantité | Prix | Montant |
|---|---|---|---|---|---|
| mt32exp030hh | U | Clapet de non retour, métallique, de 250 mm de diamètre. (matériau) | 1 | 45.59 | 45.590 |
| mo011 | h | Compagnon professionnel III/CP2 monteur. (main-d'œuvre) | 0.27 | 30.2 | 8.154 |
| mo080 | h | Ouvrier professionnel II/OP monteur. (main-d'œuvre) | 0.27 | 26.02 | 7.025 |
| % | % | Frais de chantier des unités d'ouvrage | 2 % | 60.769 | 1.215 |
|  |  | Coûts directs |  |  | 61.984 |

## Ressources

**mt32exp030hh** U Clapet de non retour, métallique, de 250 mm de diamètre
Données techniques: Coût énergétique 4.800 MJ; Émission de CO2 0.319 kg
Déchets:
- emballage: re150101 Emballages en papier et en carton. (composant de déchet); quantité 0.098 kg; Code CED 15 01 01; Masse de l'élément 1 kg; Volume 0.001333 m3
- emballage: re170203 Plastique. (composant de déchet); quantité 0.049 kg; Code CED 17 02 03; Masse de l'élément 1 kg; Volume 0.001667 m3
