# Grille motorisée

- Propriété du fichier: CYPE Ingenieros S.A.
- Format: FIEBDC-3/2016
- Logiciel: Générateur de prix de la construction. CYPE Ingenieros, S.A.
- Date: 13/06/2024
- Devise: EUR
- Coûts indirects: 3 %
- Frais généraux: 13 %
- Bénéfice: 6 %
- TVA: 20 %

## T Équipements techniques

### TV Climatisation et ventilation

#### TVM Ventilation mécanique pour logements

**TVM230** U Grille motorisée.
Grille motorisée d'aluminium extrudé, fixation avec vis, constituée d'une rangée de lames horizontales contrôlées automatiquement par l'ensemble bielle-moteur en fonction du cycle été/hiver sélectionné sur le thermostat, de 150x100 mm, couleur blanche RAL 9010, motorisation avec alimentation à 12 Vcc par câble. Installation sur paroi verticale. Comprend les éléments de fixation.
Inclut: Implantation. Mise en place et fixation. Connexion.
Critère pour le métré: Nombre d'unités prévues, selon documentation graphique du Projet.
Critère pour le mémoire: On mesurera le nombre d'unités réellement exécutées selon les spécifications du Projet.

| Code | U | Désignation | Quantité | Prix | Montant |
|---|---|---|---|---|---|
| mt42cva030ea | U | Grille motorisée d'aluminium extrudé, fixation avec vis, constituée d'une rangée de lames horizontales contrôlées automatiquement par l'ensemble bielle-moteur en fonction du cycle été/hiver sélectionné sur le thermostat, de 150x100 mm, couleur blanche RAL 9010, motorisation avec alimentation à 12 Vcc par câble, avec éléments de fixation. (matériau) | 1 | 68.62 | 68.620 |
| mo005 | h | Compagnon professionnel III/CP2 installateur de climatisation. (main-d'œuvre) | 0.211 | 30.2 | 6.372 |
| mo104 | h | Ouvrier professionnel II/OP installateur de climatisation. (main-d'œuvre) | 0.169 | 25.99 | 4.392 |
| % | % | Frais de chantier des unités d'ouvrage | 2 % | 79.384 | 1.588 |
|  |  | Coûts directs |  |  | 80.972 |

## Ressources

**mt42cva030ea** U Grille motorisée d'aluminium extrudé
Données techniques: Coût énergétique 16.153 MJ; Émission de CO2 1.143 kg
Déchets:
- emballage: re150101 Emballages en papier et en carton. (composant de déchet); quantité 0.072 kg; Code CED 15 01 01; Masse de l'élément 1 kg; Volume 0.001333 m3
