# Système de contrôle centralisé UNO

- Propriété du fichier: CYPE Ingenieros S.A.
- Format: FIEBDC-3/2016
- Logiciel: Générateur de prix de la construction. CYPE Ingenieros, S.A.
- Date: 13/06/2024
- Devise: EUR
- Coûts indirects: 3 %
- Frais généraux: 13 %
- Bénéfice: 6 %
- TVA: 20 %

## T Équipements techniques

### TV Climatisation et ventilation

#### TVZ Système multizone Airzone

**TVZ120** U Système de contrôle centralisé UNO.
Centrale de système pour le contrôle d'un registre motorisé ou d'une électrovanne, UNO AZUN6CCMVANAC "AIRZONE", avec entrée pour détection de fenêtre ouverte, entrée pour détection de présence et sortie d'alimentation pour élément motorisé.
Inclut: Implantation. Mise en place et fixation de la centrale du système. Mise en place et fixation des accessoires. Pose et fixation du tube de protection du câblage. Pose du câblage. Connexion électrique.
Critère pour le métré: Nombre d'unités prévues, selon documentation graphique du Projet.
Critère pour le mémoire: On mesurera le nombre d'unités réellement exécutées selon les spécifications du Projet.

| Code | U | Désignation | Quantité | Prix | Montant |
|---|---|---|---|---|---|
| mt42air404b | U | Centrale de système pour le contrôle d'un registre motorisé ou d'une électrovanne, UNO AZUN6CCMVANAC "AIRZONE", avec entrée pour détection de fenêtre ouverte, entrée pour détection de présence et sortie d'alimentation pour élément motorisé. (matériau) | 1 | 42 | 42.000 |
| mo005 | h | Compagnon professionnel III/CP2 installateur de climatisation. (main-d'œuvre) | 0.216 | 30.2 | 6.523 |
| mo104 | h | Ouvrier professionnel II/OP installateur de climatisation. (main-d'œuvre) | 0.173 | 25.99 | 4.496 |
| % | % | Frais de chantier des unités d'ouvrage | 2 % | 53.019 | 1.060 |
|  |  | Coûts directs |  |  | 54.079 |

## Ressources

**mt42air404b** U Centrale de système pour le contrôle d'un registre motorisé ou d'une électrovanne
Données techniques: Coût énergétique 4.700 MJ; Émission de CO2 0.312 kg
Déchets:
- emballage: re150101 Emballages en papier et en carton. (composant de déchet); quantité 0.096 kg; Code CED 15 01 01; Masse de l'élément 1 kg; Volume 0.001333 m3
- emballage: re170203 Plastique. (composant de déchet); quantité 0.048 kg; Code CED 17 02 03; Masse de l'élément 1 kg; Volume 0.001667 m3
